# Straßburger Allee
Angebotsaufforderung (GAEB 90, DA83)
Währung: EUR
Auftraggeber: Amt 66.31

## Zusätzlicher Text
Baubeschreibung

Die Straßburger Allee erhält von der Einmündung Kölner Straße bis zur
Friedrich-Freye-Straße eine Deckenerneuerung; im Rahmen einer
Busbeschleunigung werden Verkehrsinseln und Überwegbereiche im
Kreuzungsbereich mit der Kölner Straße den z.T. geänderten
Verkehrsbeziehungen angepasst.
Zusätzlich barrierefrei ausgebaut wird die Bushaltestelle
Friedrich-Freye-Straße in Fahrtrichtung Saarner Kuppe/Breitscheid.

Die Fahrbahndecke der Straßburger Allee wird ca. 4 cm abgefräst, in
örtlich festzulegenden Bereichen tiefer (Schadstellen). Die zu
erneuernden Verkehrsinseln werden z.T. umgebaut bzw. komplett erneuert.
In den Kreuzungsbereichen werden neue Kabelleerrohre verlegt, sämtliche
Lichtsignale durch neue Anlagen ersetzt.

Nach Fertigstellung der einzelnen Bauphasen ist jew. eine vorübergehende
Gelbmarkierung, v.a. Fußgängerfurten und Haltelinien, aufzubringen.

Die Haltestelle liegt auf der Straßburger Allee in Mülheim-Saarn.
Das geplante BusKap wird komplett erneuert.
Die vorhandenen Bord- und Rinnensteine werden entfernt und durch neue
Sonderbordsteine ersetzt. Darüber hinaus sind vorhandene Gehwegdecken
aufzunehmen und einer Wiederverwertung zuzuführen. Der Wartebereich wird
entsprechend des neuen Höhenniveaus mit Schottertragschicht aufgefüllt.
Die Pflasterung erfolgt nach dem beigefügten Lageplan.
Die Schachtungsarbeiten in Vorbereitung der Fundamentes zur Gründung der
Wetterschutzeinrichtungen sind mit auszuführen.
Die Fahrbahn wird bis zur Fahrbahnachse in einer Tiefe von ca. 22 cm
aufgenommen und mit hochstandfestem Asphalt (Tragschicht, Binder, Decke)
wieder hergestellt.

Die vorh. Markierung im Einmündungsbereich der Kölner Straße wird
abgefräst und gem. der geänderten Fahrbeziehungen erneuert.

Aufgrund des hohen Verkehrsaufkommens sind die angesetzten Bauzeiten
dringend einzuhalten. Ein entsprechender Bauzeitenplan ist vor Baubeginn
bei der Bauleitung einzureichen.

Bauablauf; Verkehrsführung

Die Fahrbeziehungen sollen größtenteils aufrecht erhalten bleiben.
Der geplante Bauablauf gliedert sich in 10 Bauphasen, für die jeweils
neue Verkehrsführungen markiert und Verkehrsschilder sowie Sperrungen
eingerichtet bzw. versetzt werden müssen.
Mit Beginn der Arbeiten wird die vorhandene Lichtsignalanlage im
Kreuzungsbereich Straßburger Allee/Kölner Straße abgeschaltet und durch
eine vom Auftragnehmer zu stellende Baustellenanlage ersetzt, die den
unterschiedlichen Bauphasen und Fahrbeziehungen mehrfach angepasst
werden muss.

Eine Übersicht und Prinzipskizzen sind der Ausschreibung als Anlage
beigefügt.
Phase 1:
Um-/Ausbau Bereich 5; 1-spurige Verkehrsführung in beiden Richtungen.

Phase 2:
Um-/Ausbau Bereiche 3 und 6; 1-spurige Verkehrsführung in allen
betroffenen Fahrbeziehungen.

Phase 3:
Erneuerung Asphaltdeckschicht bis zu 10 cm; 1-spurige Verkehrsführung in
beide Richtungen zwischen Bereich 5 und 6.

Phase 4:
Um-/Ausbau Bereich 2; 2-spurige Verkehrsführung stadtauswärts, 1-spurig
stadteinwärts.

Phase 5:
Um-/Ausbau zwischen Bereichen 3 und 4 sowie Bereich 4; Führung des
Abbiegeverkehrs zwischen Bereichen 2 und 3.

Phase 6:
Barrierefreier Um-/Ausbau der Bushaltestelle; 2-spurige Verkehrsführung.

Phase 7:
Um-/Ausbau Bereich 1 sowie zwischen 1 und 2; 1-spurige Verkehrsführung
zwischen Bereichen 1 und 2.

Phase 8:
Deckensanierung der Straßburger Allee auf der stadtauswärts führenden
Seite; Verkehrsführung jeweils 1-spurig in beiden Richtungen auf der
stadteinwärts liegenden Seite.

Phase 9:
wie Phase 8, jedoch die jeweils anderen Straßenhälften.

Phase 10:
Abschließend erfolgen das Abfräsen von vorhandenen Markierungen auf der
Kölner Straße sowie die Neumarkierung.

Bitte beachten:
Die Bauphasen 7 - 9 müssen in den Schulherbstferien ausgeführt werden!

Die Gesamtbauzeit beträgt 11 Kalenderwochen.

Baustelleneinrichtung

Flächen

Die Beschaffung von Flächen für die Baustelleneinrichtung (Lagerflächen,
Baubüros usw.) obliegt dem AN.
Wohnlager dürfen auf dem Gelände der Baustelleneinrichtung nicht
aufgestellt werden. Gehwege dürfen für die Lagerung von Aushubmassen und
Baustoffen nicht genutzt werden.

Verkehr

Die Rettungswege müssen während der gesamten Bauzeit aufrechterhalten
werden. Der Baustellenverkehr hat sich der jeweiligen Verkehrssituation
anzupassen. Dadurch bedingte Leistungsdefizite sind bei der
Angebotsabgabe zu berücksichtigen und in die Einheitspreise mit
einzurechnen.
Eingänge sind für Anlieger freizuhalten, Einfahrten zu Garagen und Höfen
außerhalb der Arbeitszeiten.
Die Baustelle ist durch Anordnung von Lauf- und Übergängen jederzeit im
verkehrssicheren Zustand zu halten. Die Kosten hierfür sind in die
Position "Vor- und Unterhalten der Baustelleneinrichtung" einzurechnen.

Alle für die Aufrechterhaltung des Verkehrs notwendigen Maßnahmen
innerhalb der Baustelle wie Beschilderung, Beleuchtung, Sicherung usw.
sind Sache des AN. Für die Baumaßnahme ist rechtzeitig ein
Beschilderungsplan vom AN einzureichen und mit dem AG und dem
Straßenverkehrsamt abzustimmen. Diese Leistungen sind in die Position
"Verkehrssicherung einrichten, vorhalten und räumen" einzurechnen.
Alle Verkehrsflächen sind stets sauber zu halten.

Arbeiten Dritter im Baufeld

Zur Errichtung der Wetterschutzeinrichtung muss eine Flächengründungen
erstellt werden. Die Betonierarbeiten werden durch die Ruhrbahn eintägig
umgesetzt; gleiches gilt für das Fundament des Haltestellenschildes.
Die Ruhrbahn ist vom AN rechtzeitig abzurufen (entspr. Bauablauf).

Ein Beleuchtungsmast wird umgesetzt (Westnetz).

Die Elektro- und Anschlussarbeiten bei Demontage und Montage der
Beleuchtung werden vom Fachamt veranlasst und begleitet.

Baustellenräumung

Nach Beendigung der Bauarbeiten hat der AN die Baustelle ordnungsgemäß
aufzuräumen, die nicht eingebauten Baustoffe abzufahren und die
Oberfläche in einen einwandfreien Zustand wieder herzustellen. Der AG
kann vor der restlichen Fertigstellung der Baumaßnahme anordnen,
Teilflächen zu räumen.

Bauabwicklung

Bauleitung des AN

Der AN benennt dem AG unmittelbar nach Vertragsabschluss eine geeignete
Fachkraft als verantwortliche Bauleitung, sowie ihre Vertretung. Der AN
stellt  sicher, dass Bauleitung bzw. Stellvertretung vor Ort auf der
Baustelle anwesend ist. Die dadurch entstehenden Kosten sind durch die
Vertragspreise abgegolten.

Bauzeitenplanung

Der genaue Bauablauf ist vor Beginn der Maßnahme mit der Bauleitung
abzustimmen; ein Bauzeitenplan ist seitens des AN zu fertigen vor
Baubeginn als Datei und Ausdruck vorzulegen.

Ausführungsunterlagen
Der Ausführung dürfen nur Unterlagen zugrunde gelegt werden, die vom AG
zur Ausführung freigegeben und gekennzeichnet sind. Der AN hat in Bezug
auf seine Leistungen grundsätzlich alle Angaben, Zeichnungen,
Lieferungen und Leistungen des AG und der Vorunternehmer zu untersuchen,
zu prüfen und innerhalb angemessener Frist vor Beginn und Weiterführung
seiner Arbeiten den AG auf Bedenken schriftlich hinzuweisen.

Aufmaß und Abrechnung

Die für die Abrechnung notwendigen Feststellungen und Aufmaße sind dem
Fortgang der Bauarbeiten entsprechend gemeinsam mit der Bauleitung des
AG durchzuführen. Aus dem Aufmaß muss die Zuordnung zu den einzelnen
Titeln auch in der Massenaufstellung eindeutig hervorgehen bzw.
abrechnungsrelevante Angaben (Gehweg, Fahrbahn, Parkstreifen) enthalten.
Eine Abstimmung mit der Bauleitung des AG hat vor Erstellung
stattzufinden. Diese Aufmaße sind von der Bauleitung des AG sowie des AN
durch Unterschriften anzuerkennen.
Das Aufmaß von Leistungen, welches bei Weiterführung der Arbeiten nicht
mehr einwandfrei feststellbar ist, hat der AN rechtzeitig bei der
Bauleitung des AG anzumelden. Versäumt der AN das gemeinsame Aufmaß
dieser Leistungen, so liegt es in der Entscheidung des AG, ein nach
seiner Meinung geeignetes Verfahren für die Feststellung der  für die
Abrechnung verbindlichen Maße zu wählen. Daraus entstehende Kosten gehen
zu Lasten des AN.

Es handelt sich um eine z.T. geförderte Baumaßnahme.

Die Haltestelle (Titel 1) und die Deckensanierung (Titel 2) sind
getrennt abzurechnen.

Diese werden zusätzlich/ergänzend für Abschlags- und Schlussrechnungen
gem. Leistungsverzeichnis zusammengefasst.

Die Schlussrechnungen sind nach VOB/B § 14 zwingend spätestens 4
Kalenderwochen nach Fertigstellung der Leistungen einzureichen!

Eigenüberprüfungen
Der AN hat für alle gelieferten und eingebauten Baustoffe, Bauteile und
Bauleistungen, für welche die Durchführung von Eignungsprüfungen in den
technischen Vorschriften vorgesehen ist, rechtzeitig vor der Lieferung,
vor dem Einbau oder mit der Herstellung, diese Eignungsprüfungen
unaufgefordert und unentgeltlich durchzuführen und deren Ergebnisse dem
AG rechtzeitig zur Erstellung der Bauleistung vorzulegen.

Vermessung und Absteckung

Die Straßenhauptachsen und bei Notwendigkeit die Ausbaugrenzen werden
vom AG in der Örtlichkeit angezeigt (gemäß VOB / B § 3 Abs. 2) und
müssen je nach Baufortschritt vom AN gesichert werden.
Alle weiteren vermessungstechnischen Arbeiten (VOB / C Allg. Regelungen
für Bauarbeiten jeder Art Abs. 4.1.3) zur Umsetzung der Bauleistung sind
auftragnehmerseitig zu erstellen. Die hierfür anfallenden Kosten sind in
die Einheitspreise einzurechnen, falls nicht explizit im LV ausgewiesen.
Sämtliche Vermessungsarbeiten sind sorgfältig und unter Einsatz moderner
Vermessungsinstrumente von einer qualifizierten Person durchzuführen.

Kabel und Rohrleitungen

Der AN hat sich vor Beginn der Bauarbeiten  über alle vorhandenen
Versorgungsleitungen und deren genaue Lage zu unterrichten. Notfalls
sind hierfür Suchschlitze anzuordnen. Diese werden nicht  gesondert
vergütet. Verzögerungen oder Erschwernisse, die durch Leitungen
entstehen, berechtigen nicht zu einer zusätzlichen Forderung. Zeitliche
Verzögerungen durch eigenverschuldete Beschädigungen von Leitungsnetzen
sind durch geeignete Maßnahmen des AN zu kompensieren. Es obliegt dem
AN, die Verlegung, Sicherung oder Stilllegung von Leitungen mit den
jeweiligen Versorgungsträgern rechtzeitig abzustimmen. Unbekannte
Leitungen sind dem AG sofort zu melden. Bei Gesprächen zwischen dem AN
und den einzelnen Versorgungsträgern ist der AG zu beteiligen, die
Inhalte sind für den AG zu protokollieren.

Abnahme

Die Prüfung und Feststellung von Teilen der Leistung durch den AG, die
durch den Fortschritt der Bauarbeiten der Prüfung und Feststellung
entzogen werden, ist vom AN rechtzeitig vorher bei der Bauleitung des AG
zu beantragen. Unterlässt der AN die Anmeldung, so trägt er alle Kosten
für die Maßnahmen, welche zur Durchführung einer nachträglichen Prüfung
nötig sind.
Nach Fertigstellung der Leistung hat die "förmliche" Abnahme gemäß § 12
Nr.4 VOB/B stattzufinden, ohne Rücksicht darauf, ob die Leistung bereits
vom AG benutzt wird. Eine stillschweigende oder fiktive Abnahme ist
ausgeschlossen.

Ersatzbaustoffverordnung (EBV) / Entsorgungskonzept / Begleitscheine

Bodengutachten

Entsorgungskonzept + Begleitscheine

Das Begleitscheinverfahren wird entsprechend der beigefügten Darstellung
für gefährliche Abfälle angewendet (s. Tabelle 4.1). Diese sind
Abfallschlüssel 170301 zugeordnet. Begleitscheine werden vom AG
ausgestellt.
Für Aufbruchgut mit PAK-/ bzw. Bezo[a]pyrenwerten unterhalb von 1.000
bzw.
50 mg / kg ist die Entsorgung über Abfallschlüssel 17 03 02 vorgesehen.

Hier werden vom AG keine Begleitscheine ausgestellt.

Auszug aus LANUV-Arbeitsblatt 47, Seite 27, Tabelle 4.1 Übersichtsmatrix

Material
Ausbauasphalt
Einbauklasse A
Ausbauasphalt
Einbauklasse B
teerhaltiger
Straßenaufbruch (nicht
gefährlicher Abfall)
teerhaltiger
Straßenaufbruch
(gefährlicher
Abfall)
Abfallschlüssel AVV
17 03 02

17 03 02

17 03 02
> 25 bis < 1.0001
< 50
17 03 01*
2
PAK (EPA)  im
Feststoff (mg/kg)
Benzo[a]pyren im
Feststoff
(mg/kg)
kann entfallen
kann entfallen
Phenolindex im Eluat
(µg/l)
<104
Heiß- und
Kaltmischverfahren
+
+
<104
Heiß- und
Kaltmischverfahren
unter dichter
Deckschicht
+
kann entfallen
kann entfallen
Wiederverwendung als
Asphaltmischgut
Kaltmischverfahren
eingeschränkter
Einbau (Deponie)
-
auf Deponien3
+
+
awg
Kaltmischverfahren
eingeschränkter
Einbau (Deponie)
-
auf Deponien3
+
+
awg
Wiedereinbau
ungebunden
Wiedereinbau
gebunden
Entsorgung  Thermik

Entsorgung  Deponie

Umgang/Lagerung/
Wassergefährdung
nwg
awg5

Es gilt die Satzung über die Vermeidung, Verwertung und Beseitigung von
Abfällen in der Stadt Mülheim an der Ruhr (Abfallwirtschaftssatzung) vom
16.12.2015 in der Fassung der dritten Änderungssatzung vom 26.11.2021.

Hinweise zur Ersatzbaustoffverordnung

Aufnehmen von mineralischen Abfällen nach EBV:

Bei der Aufnahme von Bodenaushub hat eine Separation des Materials zu
erfolgen; es ist unmittelbar  auf LKW zu verladen und abzufahren.

Das Abfuhrmaterial muss einer Aufbereitungsanlage zugeführt werden.
Die Annahmestelle hat bei Anlieferung eine Annahmekontrolle nach §3 EBV
durchzuführen und zu dokumentieren.

Anlieferung und Einbau von RC-Material / MEB nach EBV:

Die Aufbereitungsanlage hat vor der Anlieferung und dem Einbau eine
Güteüberwachung nach §4 EBV durchzuführen und die Dokumentation dem AG
vorzulegen.
Die Lieferscheine sind in den entsprechenden Tagesberichten aufzuführen
und im Original spätestens mit der Schlussrechnung einzureichen.
Es sind ausschließlich MEB der Güte BM-0, BG-0, SKG, GS-0 bzw. RC-1
einzubauen; eine behördliche Anzeigepflicht entfällt somit.

Baumschutz

Die Vorschriften der RAS-LP 4, DIN 18920 und die Baumschutzsatzung der
Stadt Mülheim an der Ruhr sind zwingend zu beachten.

Hinweise

Der Bieter hat den Auftraggeber auf Unklarheiten oder eventuell
bestehende Widersprüche in den Verdingungsunterlagen, die die
Preisermittlung beeinflussen können, sowie auf Unvollständigkeit der
ausgeschriebenen Bauleistungen bzw. etwaige Rechtsverstöße unverzüglich,
spätestens 5 Tage vor Ablauf der Angebotsfrist, per e-Mail aufmerksam zu
machen.

Dem Bieter wird empfohlen, sich vor Abgabe des Angebotes über den
Zustand der Baustelle und die Voraussetzungen zur Ausführung der
Arbeiten ein klares Bild zu verschaffen.

Es wird ausdrücklich auf die Bestimmung der DIN 18299 2.1.1 VOB/C
hingewiesen, dass die Leistungen auch die Lieferung der dazu gehörigen
Stoffe und Bauteile, einschließlich Abladen und Lagern auf der Baustelle
umfassen.

Seitens der Stadt Mülheim an der Ruhr gibt es ein festgelegtes
Verwaltungsverfahren für Aufbrüche in öffentlichen Verkehrsflächen. Dies
gilt hauptsächlich für kleinere Maßnahmen, insbesondere für Versorger.
Der AN erklärt sich bereit, die bezüglich der Gewährleistungsansprüche
notwendigen Tätigkeiten auszuführen. Die Abwicklung und Finanzierung
erfolgt über den Versorger/Veranlasser gemäß vorab festgelegter
schriftlicher Regelung.

## Busbeschl. u. Deckenerneuerung
Datum: 26.06.25

### 1 Buskap Friedrich-Freye-Straße (FR Saarn)

#### 1.1 Baustelleneinrichtung

**1.1.1 Baustelle einrichten**
Baustelle einrichten

Geräte, Werkzeuge und sonstige Betriebsmittel, die zur
vertragsgemäßen Durchführung der Bauleistungen
erforderlich sind, auf die Baustelle bringen,
bereitstellen und soweit der Geräteeinsatz nicht
gesondert berechnet wird, einschließlich der dafür
notwendigen Arbeiten betriebsfertig aufstellen. Die
erforderlichen festen Anlagen herstellen.

Baubüros, Werkstätten, Lagerschuppen und dergleichen,
soweit erforderlich, antransportieren, aufbauen und
einrichten. Ver- sowie Entsorgungseinrichtungen für die
Baustelle, soweit erforderlich, herstellen. Wohnlager
dürfen auf dem Gelände der Baustelleneinrichtung nicht
aufgestellt werden. Gehwege dürfen für die Lagerung von
Aushubmassen und Baustoffen nicht genutzt werden.

Bei Bedarf Zufahrtswege zur Baustelle sowie Lagerplätze
im Baustellenbereich anlegen. Oberbodenarbeiten
einschl. Beseitigen von Aufwuchs für die
Baustelleneinrichtung, soweit erforderlich, ausführen.

Die Beschaffung von Flächen für die
Baustelleneinrichtung obliegt dem AN.

Kosten für Vorhalten, Unterhalten und Betreiben der
Geräte, Anlagen und Einrichtungen einschließlich
Mieten, Pacht, Gebühren und dergleichen werden nicht
mit dieser Pauschale, sondern mit den Einheitspreisen
der betreffenden Teilleistungen vergütet.
Menge: 1,000 St

**1.1.2 Vorhalten der Baustelleneinrichtung**
Vorhalten der Baustelleneinrichtung

Vor- und Unterhaltung der unter Pos. 1.1 beschriebenen
Baustelleneinrichtung. Die Kosten für das Vorhalten der
Maschinen und Geräte sowie deren Unterhaltung und
Betrieb sind auf die Einheitspreise umzulegen.
Eventuelle Samstagsarbeit ist einzukalkulieren.
Einzurechnen ist die Bewachung der Baustelle, auch
während der arbeitsfreien Zeit, innerhalb der gesamten
Bauzeit.

Der Baustellenverkehr hat sich in die jeweilige
Verkehrssituation einzuordnen. Einfahrten und
Durchgänge sind für Anlieger und Passanten durch die
Anordnung von Lauf- und Übergängen jederzeit in
verkehrssicherem Zustand zu halten.
Menge: 3,000 Wo

**1.1.3 Baustelle räumen**
Baustelle räumen

Baustelle von allen Geräten, Anlagen, Einrichtungen und
ähnlichem ordnungsgemäß räumen. Die nicht eingebauten
Baustoffe abfahren sowie die Oberfläche in einen
einwandfreien Zustand wieder herstellen. Benutzte
Flächen und Wege entsprechend dem ursprünglichen
Zustand, unter Wahrung der landschaftspflegerischen
Belange, ordnungsgemäß herrichten. Verunreinigungen
beseitigen. Soweit nicht für bestimmte Leistungen (z.B.
Bedarfsleistungen) für das Räumen der Baustelle
gesonderte Positionen im Leistungsverzeichnis enthalten
sind, gilt die Pauschale für alle Leistungen sämtlicher
Abschnitte des Leistungsverzeichnisses.

Der AG kann anordnen fertiggestellte Teilflächen zu
räumen.
Menge: 1,000 St

#### 1.2 Verkehrssicherung

**1.2.1 Einrichtungen zur Verkehrssicherung**
Einrichtungen zur Verkehrssicherung

Einrichtungen zur Verkehrssicherung und
Verkehrsregelung nach ZTV SA97 und ASR 5.2 bei
Bauarbeiten im Bereich von Verkehrsflächen unter
Aufrechterhaltung des Verkehrs aufbauen, ständig
unterhalten (auch während eventueller
Stillstandszeiten), betreiben und abbauen.
Bauphase 6.
Es sind die, wie in den Vorbemerkungen beschriebenen
Bauzustände nach StVo Absperrmaßnahmen und RSA
abzusperren.
Fußgänger und Radfahrer müssen umgeleitet werden
(Kreuzungsbereiche Friedrich-Freye-Straße und Kölner
Straße).
Während der Bauzeit ist die verbleibende Straßenfläche
als Engstelle zu beschildern. Einrichtung zur
Verkehrssicherung und Verkehrsregelung nach StVO bei
Bauarbeiten im Bereich von Verkehrsflächen unter
Aufrechterhaltung des Verkehrs.
Ausführung nach vom AN erstellten und von der
zuständigen Behörde genehmigten Verkehrszeichenplänen,
Dauer 3 Kalenderwochen.
Einzurechnen sind u. a. Absperr- und Leitvorrichtungen,
Verkehrsschilder und elektrische Warnleuchten.
Fahrbahnen und Gehwege sind stets sauber zu halten.
Täglich nach Arbeitsende sind bei Notwendigkeit
Anrampungen für die Feuerwehrdurchfahrt und bei Bedarf
für Anlieger zu erstellen. Eventuell nötiger
Winterdienst ist mit einzurechnen.

Gelbmarkierung wird gesondert vergütet (Pos. 1.2.2).

Ein Antrag auf verkehrsrechtliche Genehmigung ist
einzureichen, die Kosten des Bescheides sind
einzurechnen.
Menge: 1,000 psch

**1.2.2 Markierung, gelbe Folie, Breite 12 cm, durchlaufend**
Markierung, gelbe Folie, Breite 12cm, durchlaufend

Markierung mit gelber Folie im Rahmen der
Verkehrssicherung gem. genehmigtem Verkehrszeichenplan
herstellen und wieder entfernen. Einschl. Einmessen der
Markierung nach Angabe des AG und Vormarkieren. Die zu
markierenden Flächen sind vorher zu reinigen. Das
Kehrgut zur freien Verwendung des AG abfahren.

Oberflächenbefestigung: bit. Befestigung
Material: reflektierende Folie, Typ I, P5
Farbe: gelb
Strichbreite: 0,12m, durchlaufend
Abrechnung nach markierter Strichlänge in der Achse.

Diese Position gilt auch bei Bedarf als Provisorium bis
zum Aufbringen der endgültigen Markierung.
Menge: 150,000 m

#### 1.3 Aufbrucharbeiten

**1.3.1 Trennschnitt in Asphalt bis ca. 15 cm durchführen**
Trennschnitt in Asphalt bis ca. 15 cm durchführen

Trennschnitt in vorhandener bituminösen Befestigung
ausführen.

Bereich: Fahrbahnbereich neue Stellfläche Bus

An den Ecken müssen die Schnitte in voller Tiefe über
Kreuz so ausgeführt werden, das die volle Schichtdicke
gewährleistet ist.

Tiefe bis ca. 15 cm
Menge: 30,000 m

**1.3.2 Rückschnitt Asphaltdecke in Asphalt 4 cm durchführen**
Rückschnitt Asphaltdecke in Asphalt 4 cm durchführen

Rückschnitt in Fahrbahn 4 cm in einer Breite von >=15
cm durchführen.

Bereich:  Querfugen Asphalt Fahrbahn

An den Ecken müssen die Schnitte in voller Tiefe über
Kreuz so ausgeführt werden, das die volle Schichtdicke
gewährleistet ist.

Das Aufbruchgut geht in das Eigentum des AN über und
ist gemäß Kreislaufwirtschaftsgesetz KrWG einer
Wiederverwertung zuzuführen.
Menge: 7,000 m

**1.3.3 Hochbordstein (Beton) aufnehmen und Wiederverwertung zuführen**
Hochbordstein (Beton) aufnehmen und Wiederverwertung
zuführen

Hochbordsteine unterschiedlicher Art und Abmessungen
aufnehmen und einer Wiederverwertung zuführen.
Einschließlich Abbruch der Rückenstütze und des
Fundamentes.

Bereich: Gehweg

Das Aufbruchgut geht in das Eigentum des AN über und
ist gemäß Kreislaufwirtschaftsgesetz KrWG einer
Wiederverwertung zuzuführen.
Menge: 46,000 m

**1.3.4 Rinnenpflaster (Beton) aufnehmen und Wiederverwertung zuführen**
Rinnenpflaster u. -platten aufnehmen und
Wiederverwertung zuführen

Rinnenpflaster und -platten aus Beton oder Natursteinen
aufnehmen einschließlich Abbruch und Entsorgung  der
Rückenstütze und des Fundamentes.

Verlegeart:  1-reihig
Bereich:  Fahrbahn, Randeinfassungen
Berechnungsbreite: 16-30 cm

Das Aufbruchgut geht in das Eigentum des AN über und
ist gemäß Kreislaufwirtschaftsgesetz KrWG einer
Wiederverwertung zuzuführen.
Menge: 46,000 m

**1.3.5 Geh- und Radwegbefestigung (Pflaster) aufnehmen**
Geh- und Radwegbefestigung aufnehmen

Geh- und Radwegbefestigung (Pflaster, Platten) bis 15cm
aufnehmen.

Material in Eigentum des AN übernehmen, von der
Baustelle entfernen und einer Wiederverwertung
zuführen.

Bereich: Geh- und Radwege
Menge: 160,000 m2

**1.3.6 Asphalt fräsen (von 12 cm bis 22 cm)**
Asphalt fräsen (bis 15 cm)

Asphalt fräsen, Material aufnehmen und einer
Wiederverwertung zuführen.

Fläche:  Fahrbahn
Asphaltschicht:  Asphaltbeton
Frästiefe:  bis 15 cm
Breite der Fläche:  ca. 3,50 m
Menge: 75,000 m2

**1.3.7 Bodenaushub (bis 10 cm)**
Bodenaushub (bis 10 cm)

Bodenmaterial der Materialklasse BM-F3 entsprechend im
Bodengutachten festgelegten Aufbaustärken in
Maschinenarbeit und bei Erfordernis von Hand in ebenen
und geneigten Flächen aufnehmen und verladen

Das Material ist der zugrundeliegenden Materialklasse
nach §24 Ersatzbaustoffverordnung, getrennt zu verladen
und entsprechend einer Verwertung zuzuführen-

Das Gutachten zur Untersuchung des Untergrundes und des
Fahrbahnaufbaus ist zu beachten.
Menge: 80,000 m2

**1.3.8 Zulage > BM - 0* / BM F3: DEPV - DK I**
Zulage  > BM - 0* / BM F3: DEPV - DK I

Als Zulage zu Position 1.3.8

Der Aushub der Deponieklasse I nach DepV ist
entsprechend zu verwerten oder zu deponieren /
entsorgen. Vor Abfuhr ist der Bauleitung die
Annahmestelle mitzuteilen und eine entsprechende
Zertifizierung dieser vorzulegen.

Position umfasst auch den Mehraufwand beim Lösen,
Lagern, Laden und Transportieren sowie für das
Separieren des Materials aus Teilflächen.
Menge: 15,000 t

#### 1.4 Schotter- und Erdarbeiten

**1.4.1 Tonneneinbau von Schotter RCL-I**
Tonneneinbau von Schotter RCL-I (Ausgleichsschicht
Wartebereich und Fahrbahn, provisorische
Verkehrsflächen sowie Kleinstmengen)

Schotter liefern, profilgerecht einbauen und
verdichten.

Material: Recyclingmaterial 0/45 (RC I nach EBV).
Der Nachweis ist vom AN vor Einbau des Materials zu
erbringen.

Bereich: Vorwiegend als Ausgleichsschicht Wartebereich
und Fahrbahn, ferner im Bereich Senkenleitungen,  in
Anpassungsbereichen, und auch als Kleinstmengen im
Handarbeit in nicht zusammenhängenden Flächen.

Auch im Handeinbau.

Berechnungsgewicht 1,9t / m³

Die Materiallieferung ist anhand der Wiegekarten
nachzuweisen.
Menge: 15,000 t

**1.4.2 Planum nachprüfen und verdichten**
Planum nachprüfen und verdichten

Erd- oder Schotterplanum nach Aufnahme sämtlicher
Befestigungen nachprofilieren und bis zur
Standfestigkeit verdichten. Im Einheitspreis
inbegriffen ist die Gestellung der Verdichtungsgeräte.

Bereiche:  - Wartebereich
  - Fahrbahn nach Aufnahme des kompletten bituminösen
  Oberbaus
Menge: 235,000 m2

#### 1.5 Pflaster-, Rinnen- und Bordsteinarbeiten

**1.5.1 Profilstein System: Kasseler Sonderbord (100 cm) liefern und versetzen (Auftritt 18 cm)**
Profilstein System: Kasseler Sonderbord (100 cm)
liefern und versetzen (Auftritt 18 cm)

Profilstein- Grundtyp

System Kasseler Sonderbord für Haltestellen, liefern
und höhen- und fluchtgerecht auf frostsicherem Unterbau
nach Angaben des AG engfugig (5 mm) versetzen.

Profilstein, Sichtbeton hellgrau, mit horizontaler
Auffahrfläche, ausgerundetem Übergang zur 75° schrägen
Anfahrfläche. Auftrittsfläche rautenförmig genoppt.

Profilstein aus Beton C 35/45, XF4 gemäß DIN EN 1340,
Typ -DIT- DIN 483.

Abmessungen: L= 100 cm (Nennlänge incl. 5 mm Fuge)
  H= 33,4 cm
  B= 43,5 cm
Auftrittsfläche: B= 30,0 cm
Auftrittshöhe: 18 cm über SO

Das Versetzen der Profilsteine erfolgt gemäß der
geforderten Auftrittshöhe über SO auf einem 20 cm
starken Betonfundament und mit einer 15 cm starken
Rückenstütze der Betongüte C 20/25. Des Weiteren sind
die Angaben der Detailplanungen Haltestelle sowie die
Einbauanweisungen des Herstellers zu beachten. Die
Fugenabdichtung hat mittels einem geeigneten
dauerelastischen Fugendichtstoff nach DIN 18540 zu
erfolgen, einschließlich der erforderlichen Erd- und
Nebenarbeiten, Lieferung aller Materialien und
Hilfsstoffe und Entsorgung der verdrängten Bodenmassen.

Herstellerangaben:
PROFILBETON GmbH
Waberner Straße 40
D - 34582 Borken/Großenenglis
Menge: 16,000 m

**1.5.2 Profilstein System: Kasseler Sonderbord (50 cm) liefern und versetzen (Auftritt 18 cm)**
Profilstein System: Kasseler Sonderbord (50 cm) liefern
und versetzen (Auftritt 18 cm)

Profilstein- Grundtyp, wie Pos. 6.1, nur mit einer
Länge von 50 cm.
Menge: 1,000 m

**1.5.3 Profil- Übergangsstein Typ "M/R", System Kasseler Sonderbord, liefern und versetzen.**
Profil- Übergangsstein (Typ M/R) zum zuvor
beschriebenen Grundtyp, auf Hochbordstein 12/15/30 cm,
liefern und höhen- und fluchtgerecht wie in Position
6.1 beschrieben versetzen.

Profilübergangsstein "Typ Mülheim a.d.R.", der Firma
PROFILBETON GmbH
Profilstein-Übergangsstein links 7.18.a12 M/R, bzw.
rechts 7.18.b12 M/R
Vom Profilstein-Grundtyp (Pos. 6.1) auf Bordstein DIN
483 Form HB, mit Gefälle
liefern und wie in Pos. 6.1 beschrieben versetzen.

Maße:  L 100,0 cm, H von 33/18 cm auf 30/15 cm fallend,
B 43,5 cm
 keilförmig auf B 12 cm Auftrittsbreite zulaufend

Herstellerangaben:
PROFILBETON GmbH
Waberner Straße 40
D - 34582 Borken/Großenenglis
Menge: 2,000 St

**1.5.4 Betonsteinpflasterrinne liefern und setzen (1-zeilig)**
Betonsteinpflasterrinne liefern und setzen (1-zeilig)

Rinnensteine nach DIN EN 1338 liefern und auf
gemeinsamem Fundament höhen- und fluchtgerecht auf 20
cm dickem Fundament aus C20/25 versetzen. Im Falle
einer Rückenstütze hat diese eine Dicke von mindestens
15 cm.
Im Läuferverband höhen- und fluchtgerecht mit ca. 5 mm
Fugen.
Hammerfest versetzen und mit geeignetem Fugenmaterial
verfugen.
DIN 18 318 und ZTV P-StB sind zu beachten.

Rinnenstein der Abmessung: l 240 mm, b 160 mm, h 140 mm

In Anschlüssen auch:  l 160 mm, b 160 mm, h
140 mm

Ausführung inklusive der erforderlichen Schnitte

Breite  = 1 - zeilig
Nutzfläche  = grau
Verlegeart  = Läuferverband
Pflasterart  = Ohne Fase
Bereich  = Gehweg / Wartebereich / Fahrbahn
Menge: 46,000 m

**1.5.5 Pflastersteine liefern und verlegen (grau)**
Pflastersteine liefern und verlegen (grau)

Pflastersteine aus Beton mit Bettung nach den
Bestimmungen der TL Pflaster StB 06 und der ZTV
Pflaster StB 06 liefern und verlegen.

Die Betonerzeugnisse müssen von Werken bezogen werden,
die der Überwachung durch den "Güteschutz Beton e. V."
oder einer anerkannten neutralen Prüfstelle
unterliegen. Auf Verlangen sind dem AG die
Prüfzeugnisse vorzulegen. Diese dürfen nicht älter als
sechs Monate sein. Der AG behält sich Kontrollprüfungen
vor. Kosten für Kontrollprüfungen, deren Ergebnis nicht
den Anforderungen genügen, werden dem AN angelastet.

Pflastersteine aus Beton DIN EN 1338
l 200 mm, b 100 mm, h 80 mm in Randbereichen auch
l 100 mm, b 100 mm, h 80 mm

Verlegeart  = Läuferverband
Pflasterart  = Ohne Fase
Farbe  = Grau
Bereich  = Haltestelle, Gehweg, Radweg
Bettungsmaterial  = Mineralstoffgemisch 0/8 mm. (4cm)
Fugenmaterial  = Mineralstoffgemisch 0/4 mm.

Das Pflaster ist in einem Zeitraum von 3 Monaten nach
der Abnahme nachzufugen. Das Nachsanden ist dem AG
anzuzeigen.
Menge: 175,000 m2

**1.5.6 Pflastersteine als 1- zeiligen Begleitstreifen liefern und einbauen (anthrazit)**
Pflastersteine als 1- zeiligen Begleitstreifen liefern
und einbauen (anthrazit)

wie vor, jedoch als 10 cm breiten Begleitstreifen zur
optischen Trennung der taktilen Blindenleitelemente.
Mit umlaufender Fase und anthrazit liefern und
einbauen.
Menge: 9,000 m

**1.5.7 Pflastersteine als 2-Zeiligen Begleitstreifen liefern und einbauen (anthrazit)**
Pflastersteine als 2- zeiligen Begleitstreifen liefern
und einbauen (anthrazit)

wie vor, jedoch als 20 cm breiten Begleitstreifen zur
optischen Trennung der taktilen Blindenleitelemente.
Mit umlaufender Fase und anthrazit liefern und
einbauen.
Menge: 14,000 m

**1.5.8 Pflastersteine als 3-Zeiligen Begleitstreifen liefern und einbauen (anthrazit)**
Pflastersteine als 3-zeiligen Begleitstreifen liefern
und einbauen (anthrazit)

wie vor, jedoch als 30 cm breiten (dreizeilig)
Begleitstreifen zur optischen Trennung der taktilen
Blindenleitelemente. Mit umlaufender Fase und anthrazit
liefern und einbauen.
Menge: 14,000 m

**1.5.9 Rippenplatten 30/30/8 cm liefern und einbauen**
Rippenplatten 30/30/8 cm liefern und einbauen

wie vor, jedoch:

Orientierungsplatte  30/30/8 cm
Rippenhöhe =  5mm
Rippenzahl =  6
Rippenart =  Trapezförmig, längs
Verlegeart =  1-reihig
Farbe =  Weißbetonvorsatz aus selbstverdichtendem
Hochleistungsbeton
Menge: 9,000 m2

**1.5.10 Pflastersteine zuarbeiten (h=8 cm)**
Pflastersteine zuarbeiten (h=8 cm)

Pflastersteine auf Paßmaß trennen und zugearbeitete
Steine an Kanten, Einfassungen, Aussparungen,
Schachtabdeckungen und Einbauten verlegen. Steine mit
Nassschneidegerät schneiden. Pflastersteine, welche
nicht mit einem Nassschneidergerät, sonderen z.B. mit
einem Knacker zugearbeitet worden, werden nicht
vergütet.

Art = Betonpflastersteine
Dicke = 8 cm.

Das Aufbruchgut geht in das Eigentum des AN über und
ist einer Wiederverwertung zuzuführen.
Menge: 10,000 m

**1.5.11 Betonbordsteine liefern und verlegen (H 12/15/30)**
Betonbordsteine liefern und verlegen (H 12/15/30)

Betonbordsteine gemäß EN 1340 liefern und wie folgt
verlegen:
Der Betonstuhl aus C 20/25 für die Bordsteine,
bestehend aus einer 20 cm dicken Sohle und einer
mindestens 10 cm breiten Rückenstütze, höhen- und
fluchtgerecht, einschließlich der Kurven (ggf.
Bordsteine der Länge 0,50 cm) und etwaiger Absenkungen,
inklusive aller erforderlichen Erdarbeiten, herstellen.
Auf den frischen Beton sind die Bordsteine zu
versetzen.
Alle 10 m sind zwischen den Bordsteinen, Fundament und
Rückenstütze Dehnungsfugen von 12 mm Breite vorzusehen,
die mit einer bit. Fertigfuge  zu schließen sind. Die
übrigen Fugen sind mit einer Breite von 5 mm
vorzusehen. Fugen über 5 mm Breite wie z. B. in Kurven
(Keilfugen) sind mit Zementmörtel 1:3 sauber und voll
auszufugen. Bordsteine gem. EN 1340 aus
wetterbeständigem Hartgestein

Farbe:  Perlton, Quarz hell gewaschen
Verlegung:  Hochbord
Größe:  H 12/15/30 mit 15er Anlauf
Länge:  100 oder 50 cm
Auftritt:  8-12cm
Menge: 29,000 m

**1.5.12 Betonbord- und Randsteine schneiden**
Betonbord- und Randsteine schneiden

Bord- und Randsteine aus Beton passgerecht schneiden,
an Ecken, in Kurven, an Anschlüssen. Einschließlich
Gestellung des dafür erforderlichen Schneidegerätes mit
allen Betriebsstoffen.
Bord- und Randsteine aller Abmessungen. Nassschnitt.
Menge: 4,000 St

#### 1.6 Anpassungsarbeiten

**1.6.1 Einbauteile im Pflasterfläche anpassen**
Einbauteile im Gehweg anpassen

Einbauteile (Hydranten-, Schieberkappen und dgl.)
freilegen und auf neue Höhe setzen (auf Beton
Auflagerplatte). Freigelegten Bereich verfüllen.
Aufbruchmaterial in Eigentum des AN übernehmen und von
der Baustelle entfernen.
Einbauteil in Gehweg, Wartebereich

höher setzen bis 10 cm.
Menge: 3,000 St

**1.6.2 Umpflasterungssatz für Kappen liefern und einbauen**
Umpflasterungssatz für Kappen liefern und einbauen

Umpflasterungssatz für Pos. 7.2 aus
Betonpflasterfertigteilen für Schieberkappen mit h= 80
mm liefern und wie in Pos. "Pflastersteine liefern und
verlegen" beschrieben einbauen. Inklusive Schnitt des
umgebenden Pflasters.

Farbe  = grau
Art  = Wasser- und Gaskappen
Ausführung  = Mit Scheinfugen oder vierteilig

Das Aufbruchgut geht in das Eigentum des AN über und
ist einer Wiederverwertung zuzuführen.
Menge: 3,000 St

**1.6.3 Kabelschächte anpassen (< 1,00 m²)**
Kabelschächte anpassen (< 1,00 m²)

Kabelschachtabdeckung freilegen, durch Ausbau bzw.
Einbau von Zwischenrahmen in Mörtel MG III auf  neue
Höhe setzen. Ausgebautes Material geht in Eigentum des
AN über.
Abdeckung in Geh- und Radwegbefestigungen aus
bituminösem Belag bzw. Pflaster- oder Plattenbelag oder
Grünflächen. Höher/Tiefer setzen bis 20 cm.
Zwischenrahmen für Höhersetzung sind in den EP mit
einzurechnen und werden nicht gesondert vergütet.
Menge: 1,000 St

#### 1.7 Asphalt

**1.7.1 Asphaltdeckschicht, Buskap hochstandfest**
Asphaltdeckschicht, Buskap hochstandfest

Asphaltmischgut liefern und in Verkehrsfläche bis Bk 10
einbauen und verdichten.

Einbau mit dem Fertiger, bei nicht vom Fertiger zu
erreichenden Flächen auch im Handeinbau.

Asphaltdeckschicht  SMA 8 S
Einbaumenge =  72 kg/m²
Einbaudicke  =  3 cm
Bindemittel Bitumen=  10/40-65 A

Abstumpfungsmaßnahme zur Erhöhung der
Anfangsgriffigkeit durch maschinelles, gleichmäßiges
Aufbringen und Einwalzen von Abstreukörnung
durchführen.
Nicht gebundene Abstreukörnung aufnehmen und einer
Verwertung durch den AN zuführen.

Abstreukörnung=  Mineralgemisch 1/3
Menge=  1,0 kg/m²

Bei der Abrechnung des Asphalt müssen die von der
Bauleitung abgezeichneten original Wiegekarten
vorliegen. Duplikate werden nicht anerkannt.
Menge: 77,000 m2

**1.7.2 Asphaltbinderschicht, Buskap hochstandfest**
Asphaltbinderschicht, Buskap hochstandfest

Asphaltmischgut liefern und in Verkehrsfläche bis Bk 10
einbauen und verdichten.

Einbau mit dem Fertiger, bei nicht vom Fertiger zu
erreichenden Flächen auch im Handeinbau.

Asphaltbinderschicht  AC 22 BS
Einbaumenge =  216 kg/m²
Einbaudicke  =  9 cm
Bindemittel Bitumen=  10/40-65 A

Bei der Abrechnung des Asphalt müssen die von der
Bauleitung abgezeichneten original Wiegekarten
vorliegen. Duplikate werden nicht anerkannt.
Menge: 77,000 m2

**1.7.3 Asphalttragschicht AC 32 TS**
Asphalttragschicht AC 32 TS

Asphaltmischgut nach TL Asphalt-StB 07 liefern und nach
ZTV Asphalt StB 07 in Verkehrsfläche bis Bk 10 einbauen
und verdichten.

Einbau mit dem Fertiger, bei nicht vom Fertiger zu
erreichenden Flächen, wie zur Wiederherstellung an
Sonderborden und Senken auch im Handeinbau.

Asphalttragschicht  AC 32 TS
Einbaumenge =  240 kg/m²
Einbaudicke  =  10 cm
Bindemittel Bitumen 50/70

Bei der Abrechnung müssen die von der Bauleitung
abgezeichneten original Wiegekarten vorliegen.
Duplikate werden nicht anerkannt.
Menge: 77,000 m2

**1.7.4 Oberflächen mit Bitumenemulsion aufsprühen**
Oberflächen mit Bitumenemulsion aufsprühen

Oberflächen mit Bitumenemulsion zur Herstellung des
Schichtenverbundes nach TL BE-StB 15 aufsprühen.

In Verkehrsflächen der Bk 3,2

Unterlage =  Asphaltbefestigung
Bereich =  Fahrbahn
Bindemittel =  C60BP4-S
Bindemittelmenge =  400 g/m²

Maschinell aufbringen.
Menge: 150,000 m2

**1.7.5 Anschlüsse mit Bitumenfugenband herstellen**
Anschlüsse mit Bitumenfugenband herstellen

Anschlüsse an bestehende Decke oder Bauteil in der
Dicke der Asphaltdeckschicht mit schmelzbarem Bitumen-
Dichtungsband herstellen.
Vor dem Einbau der Deckschicht vorhandene Wandung
säubern, soweit erforderlich trocknen und mit
Voranstrich versehen.
Nach dem Trocknen des Voranstriches, Dichtungsband an
der zu verklebenden Seite leicht anschmelzen und an die
Wandung gleichmäßig anpressen.
Die Herstellerangaben müssen eingehalten werden.
Anschluß längs und quer.

Bereich:  Fahrbahn, entlang der Quer- und Längsfugen
Fugenbandhöhe  = 4,5 cm.
Fugenbandbreite  = 10 mm.
Menge: 31,000 m

**1.7.6 Nahtkleber aufbringen**
Nahtkleber aufbringen

Vorbehandlung von Mittel- und Anschlussnähten der
Asphaltbetonschicht mit Bitumennahtkleber, hochflexibel
und standfest. Maschinell und manuell verarbeitbar.
Der Kleber ist mit einer Masse von 25 g/m bei einer
Schichtdicke von 4 cm, unmittelbar vor Einbau der zu
verbindenden Asphaltbetondecke, maschinell oder manuell
aufzubringen.

Bereich: Anschluß Rinne sowie Sonderbord
Menge: 24,000 m

**1.7.7 Verschmutzte Flächen reinigen**
Verschmutzte Flächen reinigen

Verschmutzte Fläche eines bituminösen Belags von Hand
oder mit der Kehrmaschine, gegebenenfalls unter
Verwendung von Wasser, reinigen. Das Kehrgut ist auf
eine Entsorgungsstelle des AN zu fahren und zu
entsorgen.

Bereich = Fahrbahn / Buskap, nach Bedarf
Menge: 77,000 m2

#### 1.8 Sonstiges

**1.8.1 Boden für Kabelschutzrohre ausheben**
Boden für Kabelschutzrohre ausheben

Boden der Bk 2-5 bis 50cm ausheben.
Breite der Grabensohle bis 0,4 m.
Aushub zur Wiederverwendung seitlich lagern, nach
Verlegen der Leitung in Graben oberhalb der
Leitungszone einbauen und verdichten.
Verdrängter oder zum Verfüllen nicht verwendeten Aushub
in Eigentum des AN übernehmen und einer
Wiederverwertung zuführen. Abgerechnet wird nach
aufgemessener Grabenlänge.

Das Aufbruchgut geht in das Eigentum des AN über und
ist einer Wiederverwertung zuzuführen.
Menge: 9,000 m3

**1.8.2 Kabelschutzrohr (2-Zügig) einbauen**
Kabelschutzrohre 2-zügig einbauen

Kabelschutzrohr einschließlich fester Rohrverbindungen
liefern und einbauen. Rohröffnungen dicht verschließen.

Material = PVC hart-Rohr 110 x 3,2 DIN 8062.
Paß- und Formstücke sind einzurechnen.
Sandummantelung von min. 10 cm in unterer und oberer
Lage.

Verlegeart: 2 - zügig
Bereich: Gehweg / Wartebereich
Menge: 46,000 m

**1.8.3 Fundamentaushub für Wetterschutzeinrichtung**
Fundamentaushub für Wetterschutzeinrichtung

Als Vorbereitung für die Betonierarbeiten der
Fundamente der Wetterschutzeinrichtungen sind Baugruben
auszuheben.

Bereich:  Gehweg, siehe Lageplan
Abmessungen:  ~3,00-6,00*1,00*0,50 m
Menge: 5,000 m3

**1.8.4 Probeschürfe**
Probeschürfe

Probeschürfe für Tiefenlage von Leitungen im Bereich
der neuen Wetterschutzeinrichtungen; 1,50 x 0,60 x 0,75
m.
Menge: 2,000 St

#### 1.9 Markierung

**1.9.1 12 cm Schmalstrich mit Unterbrechung**
12 cm Schmalstrich mit Unterbrechung

Herstellung einer Dauermarkierung aus thermoplastischen
Stoffen.
12 cm Schmalstrich mit Unterbrechung VZ 340. Lücke wird
nicht mitgemessen.

Verkehrsklasse:  P6
Stärke:  3 mm
Aufbringung:  Aufgelegt
Farbe:  Weiß, reflektierend
Menge: 15,000 m

**1.9.2 Thermo Buchstaben, 4,0 m lang**
Thermo Buchstaben, 4,0 m lang

Herstellung einer Dauermarkierung aus thermoplastischen
Stoffen.
Thermo Buchstaben, 4,0 m lang.

Verkehrsklasse:  P6
Stärke:  3 mm
Aufbringung:  Aufgelegt
Farbe:  Weiß, reflektierend
Menge: 3,000 St

**1.9.3 12 cm Schmalstrich für Grenzmarkierungen**
12 cm Schmalstrich für Grenzmarkierungen

Herstellung einer Dauermarkierung aus thermoplastischen
Stoffen.
12 cm Schmalstrich für Grenzmarkierungen VZ 299.

Verkehrsklasse:  P6
Stärke:  3 mm
Aufbringung:  Aufgelegt
Farbe:  Weiß, reflektierend
Menge: 18,000 m

#### 1.10 Stundenlohnarbeiten

**1.10.1 Verrechnungssatz Arbeitskraft (Baufacharbeiter)**
Verrechnungssatz Arbeitskraft (Baufacharbeiter)

Stundenlohnarbeiten durch Arbeitskräfte auf Anordnung
des AG ausführen. Angeboten wird für die jeweilige
Arbeitskraft ein Verrechnungssatz, der sämtliche
Aufwendungen enthält, insbesondere den tatsächlichen
Lohn mit den Zuschlägen für Gemeinkosten,
Sozialkassenbeiträge, vermögenswirksame Leistungen u.
dergleichen, sowie Lohn- o. Gehaltsnebenkosten.
Zuschläge für Nacht-, Sonntags- u. Feiertagsarbeit
sowie Überstunden sind jedoch nicht einzurechnen. Der
Verrechnungssatz gilt unabhängig von der Anzahl der
abgerechneten Stunden.
Menge: 5,000 h

**1.10.2 Gestellung LKW**
Gestellung LKW

Gestellung (Betriebsstunden) eines Lkw mit Bedienung
und Betriebsstoffen.

Art = mit Kippeinrichtung
Nutzlast = bis einschl. 10 t
Menge: 5,000 h

**1.10.3 Gestellung Kompressor**
Gestellung Kompressor

Gestellung (Betriebsstunden) eines Kompressors mit
Bedienung und Betriebsstoffen. Einschließlich eines
Hammer (mit Bedienung, Schlauch u. Werkzeug)
Menge: 5,000 h

**1.10.4 Gestellung Bagger**
Gestellung Bagger

Gestellung (Betriebsstunden) eines Ladegerätes mit
Bedienung und Betriebsstoffen.

Löffelinhalt = mindestens 1,00 m3
Menge: 5,000 h

**1.10.5 Gestellung Radlader**
Gestellung Radlader

Gestellung (Betriebsstunden) eines Ladegerätes mit
Bedienung und Betriebsstoffen.

Art = Luftbereift
Leistung = ca. 40 KW
Menge: 5,000 h

### 2 Straßburger Allee

#### 2.1 Baustelleneinrichtung

**2.1.1 Baustelle einrichten**
Baustelle einrichten

Geräte, Werkzeuge und sonstige Betriebsmittel, die zur
vertragsgemäßen Durchführung der Bauleistungen
erforderlich sind, auf die Baustelle bringen,
bereitstellen und soweit der Geräteeinsatz nicht
gesondert berechnet wird, einschließlich der dafür
notwendigen Arbeiten betriebsfertig aufstellen. Die
erforderlichen festen Anlagen herstellen.

Baubüros, Werkstätten, Lagerschuppen und dergleichen,
soweit erforderlich, antransportieren, aufbauen und
einrichten. Ver- sowie Entsorgungseinrichtungen für die
Baustelle, soweit erforderlich, herstellen. Wohnlager
dürfen auf dem Gelände der Baustelleneinrichtung nicht
aufgestellt werden. Gehwege dürfen für die Lagerung von
Aushubmassen und Baustoffen nicht genutzt werden.

Bei Bedarf Zufahrtswege zur Baustelle sowie Lagerplätze
im Baustellenbereich anlegen. Oberbodenarbeiten
einschl. Beseitigen von Aufwuchs für die
Baustelleneinrichtung, soweit erforderlich, ausführen.

Die Beschaffung von Flächen für die
Baustelleneinrichtung obliegt dem AN.

Kosten für Vorhalten, Unterhalten und Betreiben der
Geräte, Anlagen und Einrichtungen einschließlich
Mieten, Pacht, Gebühren und dergleichen werden nicht
mit dieser Pauschale, sondern mit den Einheitspreisen
der betreffenden Teilleistungen vergütet.
Menge: 1,000 St

**2.1.2 Vorhalten der Baustelleneinrichtung**
Vorhalten der Baustelleneinrichtung

Vor- und Unterhaltung der unter Pos. 1.1 beschriebenen
Baustelleneinrichtung. Die Kosten für das Vorhalten der
Maschinen und Geräte sowie deren Unterhaltung und
Betrieb sind auf die Einheitspreise umzulegen.
Eventuelle Samstagsarbeit ist einzukalkulieren.
Einzurechenen ist die Bewachung der Baustelle, auch
während der arbeitsfreien Zeit, innerhalb der gesamten
Bauzeit.

Der Baustellenverkehr hat sich in die jeweilige
Verkehrssituation einzuordnen. Einfahrten und
Durchgänge sind für Anlieger und Passanten durch die
Anordnung von Lauf- und Übergängen jederzeit in
verkehrssicherem Zustand zu halten.
Menge: 8,000 Wo

**2.1.3 Baustelle räumen**
Baustelle räumen

Baustelle von allen Geräten, Anlagen, Einrichtungen und
ähnlichem ordnungsgemäß räumen. Die nicht eingebauten
Baustoffe abfahren sowie die Oberfläche in einen
einwandfreien Zustand wieder herstellen. Benutzte
Flächen und Wege entsprechend dem ursprünglichen
Zustand, unter Wahrung der landschaftspflegerischen
Belange, ordnungsgemäß herrichten. Verunreinigungen
beseitigen. Soweit nicht für bestimmte Leistungen (z.B.
Bedarfsleistungen) für das Räumen der Baustelle
gesonderte Positionen im Leistungsverzeichnis enthalten
sind, gilt die Pauschale für alle Leistungen sämtlicher
Abschnitte des Leistungsverzeichnisses.

Der AG kann anordnen fertiggestellte Teilflächen zu
räumen.
Menge: 1,000 St

#### 2.2 Verkehrssicherung

**2.2.1 Erstellen von Verkehrszeichenplänen**
Erstellen von Verkehrszeichenplänen

Ausarbeitung und Erstellung von Verkehrszeichenplänen.
Die prüfbaren Pläne sind bei der Verkehrszeichenbehörde
einzureichen.
Menge: 10,000 St

**2.2.2 Aufbau Verkehrssicherung**
Aufbau Verkehrssicherung

Verkehrssicherung und Verkehrsregelung nach StVO für
die
Bereiche der Teilbauabschnitte und die zugehörige
gesamte
Bauzeit bis zur Verkehrsfreigabe. Sämtl. Kosten für die
Maßnahmen der Verkehrslenkung und der
Verkehrssicherung sowie alle Betriebskosten sind unter
Beachtung der DIN 18.299 einzurechnen. Die Maßnahmen
sind mit der örtl. Polizei, dem zuständigen Ordnungsamt
und
den sonstigen Baulastträgern abzustimmen.
Für den Teilbauabschnitt sind einzurechnen.
- Einholung der Straßenverkehrsrechtlichen Anordnung
für
die gesamte Arbeitsstelle § 45 Abs. 6 StVO -
Straßenverkehrsordnung; Gebühren.
Einzukalkulieren sind außerdem:
- Aufrechterhaltung des Anliegerverkehrs
- Sicherung gegen jeden Verkehr im eigentl. Baubereich
- Beleuchtung, Beschilderung der
Sicherungseinrichtungen
von 0-24 Uhr einschl. der arbeitsfreien Tage.
- Herstellung sicherer Führungen der Fußgänger zum
Wechsel auf die gegenüberliegende Straßenseite und
wieder
zurück.

Die Beschreibung der einzelnen Bauphasen ist der
Baubeschreibung "Bauablauf, Verkehrsführung" sowie den
Skizzen (Anlageblätter 1-8) zu entnehmen.
Menge: 1,000 psch

**2.2.3 Umbau der Verkehrssicherung**
Umbau der Verkehrssicherung

Umbau der Verkehrssicherung und Verkehrsregelung nach
StVO für den
Bereich der jeweiligen Bauphase und die zugehörige
gesamte
Bauzeit bis zur Verkehrsfreigabe. Sämtl. Kosten für die
Maßnahmen der Verkehrslenkung und der
Verkehrssicherung sowie alle Betriebskosten sind unter
Beachtung der DIN 18.299 einzurechnen. Die Maßnahmen
sind mit der örtl. Polizei, dem zuständigen Ordnungsamt
und
den sonstigen Baulastträgern abzustimmen.
Für den Teilbauabschnitt sind einzurechnen.
- Einholung der Straßenverkehrsrechtlichen Anordnung
für
die gesamte Arbeitsstelle § 45 Abs. 6 StVO -
Straßenverkehrsordnung, Gebühren.
Einzukalkulieren sind außerdem:
- Aufrechterhaltung des Anliegerverkehrs
- Sicherung gegen jeden Verkehr im eigentl. Baubereich
- Beleuchtung, Beschilderung der
Sicherungseinrichtungen
von 0-24 Uhr einschl. der arbeitsfreien Tage.
- Herstellung sicherer Führungen der Fußgänger zum
Wechsel auf die gegenüberliegende Straßenseite und
wieder
zurück.

Die Beschreibung der einzelnen Bauphasen ist der
Baubeschreibung "Bauablauf, Verkehrsführung" sowie den
Skizzen (Anlageblätter 1-8) zu entnehmen.
Menge: 10,000 St

**2.2.4 Vorhaltung der Verkehrssicherung**
Vorhaltung der Verkehrssicherung

Verkehrssicherung vorhalten, warten und betreiben inkl.
Kontrollfahrten nach ZtV-SA 97 an Samstagen, Sonntagen
und Feiertagen und
Im Rahmen der ZTV-SA 97, Punkt 7 = 2x tägliche
Kontrollfahrt durchführen (Bei Tagesanbruch und nach
Einbruch der Dunkelheit) an Arbeitsfreien Tagen mind.
1x
täglich und nach einem Unwetter oder Sturm
unverzüglich.
Menge: 8,000 Wo

**2.2.5 Lichtsignalanlage liefern und aufstellen**
Lichtsignalanlage liefern und aufstellen

Lichtsignalanlage Typ D, liefern und aufstellen
Transportable Lichtsignalanlage (Typ D, kreuzende
Verkehrsströme) gemäß DIN VDE 0832,
Straßenverkehrsanlagen DIN 67527, Lichttechnische
Eigenschaften von Signallichtern im Verkehr SIL 3, mit
Anforderungsbetrieb liefern und aufstellen;
für sämtliche Fahrbeziehungen und Fußgängerströme.

Bereich: Kreuzung Straßburger Allee/Kölner Straße
(ersetzt die vorhandene Anlage, die abgeschaltet
wird!).

Für die LSA ist die vollständige Planung aller
notwendigen
verkehrstechnischen Unterlagen sowie die Errichtung der
LSA mit Versorgung des Steuergerätes in Absprache mit
den
Genehmigungsbehörden einzurechnen. Strom wird bauseits
zur Verfügung gestellt.
Nach Abschluss der Arbeiten und Inbetriebnahme der
neuen stationären LSA ist die Anlage zu demontieren und
abzutransportieren.
Menge: 1,000 St

**2.2.6 Lichtsignalanlage anpassen**
Lichtsignalanlage anpassen

Lichtsignalanlage der Pos. 2.2.5 für die
Verkehrsführung der jeweiligen Bauphase anpassen.

Bereich: Kreuzung Straßburger Allee/Kölner Straße
Menge: 10,000 St

**2.2.7 Lichtsignalanlage vorhalten**
Lichtsignalanlage vorhalten

Lichtsignalanlage Typ D während der Baumaßnahme auf
der Baustelle vorhalten, warten und betreiben.

Einschließlich aller zur Erbringung der Leistung
erforderlichen Materialien, Geräte und Nebenleistungen.
Menge: 15,000 Wo

**2.2.8 Provisorische Markierung, gelbe Folie, Breite 12 cm**
Prov. Markierung, gelbe Folie, Breite 12cm

Prov. Markierung herstellen und bei Bedarf wieder
entfernen. Einschl. Einmessen der Markierung nach
Angabe des AG und Vormarkieren. Die zu markierenden
Flächen sind vorher zu reinigen. Das Kehrgut zur freien
Verwendung des AG abfahren.

Oberflächenbefestigung: bit. Befestigung
Material: reflektierende Folie, Typ I, P5
Farbe: gelb
Strichbreite: 0,12m, durchlaufend und unterbrochen, für
Haltelinie mehrfach.
Abrechnung durchgängig.

Bereiche/Anwendung:
- Verkehrsführung in den Bauphasen,
- als Überbrückung/Zwischenzustand Fertigstellung der
Bauphasen - endgültige  Markierung.
Menge: 1140,000 m

#### 2.3 Aufbrucharbeiten

**2.3.1 Trennschnitt in Asphalt bis ca. 20 cm durchführen**
Trennschnitt in Asphalt bis ca. 20 cm durchführen

Trennschnitt in vorhandener bituminösen Befestigung
ausführen.

Bereich: Fahrbahn / Arbeitsbereiche / Verkehrsinseln

Tiefe bis ca. 20 cm
Menge: 280,000 m

**2.3.2 Aufbruch Asphalt**
Aufbruch Asphalt

Asphaltbefestigung in kleinen Flächen nach Wahl des AN
aufnehmen, laden, abfahren und einer Wiederverwertung
zuführen.
Aufbruchdicke des Asphalts bis 20 cm, PAK-Gehalt < 25
mg/kg.

Abfallschlüssel 170302

Bereiche: Verkehrsinseln
Menge: 110,000 m2

**2.3.3 Gehwegplatten und Pflaster aufnehmen**
Gehwegplatten und Pflaster aufnehmen

Gehwegplatten und Pflaster aller Art einschl.
Bettungsmaterial bis 15cm aufnehmen.

Material in Eigentum des AN übernehmen, von der
Baustelle entfernen und einer Wiederverwertung
zuführen.

Bereich: Geh- und Radwege, Verkehrsinseln
Menge: 200,000 m2

**2.3.4 Aushubarbeiten für Unterbau**
Aushubarbeiten für Unterbau

Aushub herstellen bis zu einer Gesamttiefe von 45 cm
und zur Wiederverwertung abfahren
(Pflaster-/Gehwegplatten-/Asphaltanteile in Pos. 2.3.2
und 2.3.3 enthalten).

Boden-Bauschutt-Gemisch mit mineralischen Fremdanteilen
(z.B. Bauschutt, Schlacke, Schlackereste, Ziegelbruch,
Schotter, Auffüllung, Sand/ Kies usw.) > 10 Vol.-%. bis
<= 40 Vol.-% und Boden der Bodenklassen 3 bis 5 nach
DIN 18300 bis <= BM - F3 / BM - O*.

Bereiche: Verkehrsinseln
Menge: 40,000 m3

**2.3.5 Bord- und Rinnensteine aufnehmen**
Bord- und Rinnensteine aufnehmen

Bord- und Rinnensteine aller Art und Abmessungen
aufnehmen und einer Wiederverwertung zuführen.
Einschließlich Abbruch der Rückenstütze und des
Fundamentes.

Enthalten ist das Aufbrechen und herstellen eines
Arbeitsraumes; Gesamtbreite bis ca. 80 cm, Tiefe bis
ca. 40 cm (Asphalt, Schotter/Sand/Schlacke etc.).

Material in Eigentum des AN übernehmen, von der
Baustelle entfernen und einer Wiederverwertung
zuführen.

Bereich: Geh- und Radwege, Verkehrsinseln
Menge: 70,000 m3

**2.3.6 Suchschachtungen**
Suchschachtungen

Suchschachtungen von Hand oder maschinell im Bereich
von Gründungen.
Menge: 15,000 m3

#### 2.4 Schotter- und Erdarbeiten

**2.4.1 Tonneneinbau von Schotter RCL-I**
Tonneneinbau von Schotter RCL-I

Schotter liefern, profilgerecht einbauen und
verdichten.

Material: Recyclingmaterial 0/45 (RC I nach EBV).
Der Nachweis ist vom AN vor Einbau des Materials zu
erbringen.

Bereiche: Ausgleichsschicht (Pflaster alt/neu),
Senkenleitungen, Arbeitsraumverfüllung,
Auffüllbereiche neue Fahrbahn, Kleinstmengen in nicht
zusammenhängenden Flächen.

Berechnungsgewicht 1,9t / m³

Die Materiallieferung ist anhand der Wiegekarten
nachzuweisen.
Menge: 110,000 t

**2.4.2 Planum nachprüfen und verdichten**
Planum nachprüfen und verdichten

Erd- oder Schotterplanum nach Aufnahme sämtlicher
Befestigungen nachprofilieren und bis zur
Standfestigkeit verdichten. Im Einheitspreis
inbegriffen ist die Gestellung der Verdichtungsgeräte.

Bereiche: Arbeitsräume und Pflasterflächen
Menge: 310,000 m2

#### 2.5 Pflaster-, Rinnen- und Bordsteinarbeiten

**2.5.1 Pflastersteine liefern und verlegen (grau)**
Pflastersteine liefern und verlegen (grau)

Pflastersteine aus Beton mit Bettung nach den
Bestimmungen der TL Pflaster StB 06 und der ZTV
Pflaster StB 06 liefern und verlegen.

Die Betonerzeugnisse müssen von Werken bezogen werden,
die der Überwachung durch den "Güteschutz Beton e. V."
oder einer anerkannten neutralen Prüfstelle
unterliegen. Auf Verlangen sind dem AG die
Prüfzeugnisse vorzulegen. Diese dürfen nicht älter als
sechs Monate sein. Der AG behält sich Kontrollprüfungen
vor. Kosten für Kontrollprüfungen, deren Ergebnis nicht
den Anforderungen genügen, werden dem AN angelastet.

Pflastersteine aus Beton DIN EN 1338
l 200 mm, b 100 mm, h 80 mm in Randbereichen auch
l 100 mm, b 100 mm, h 80 mm

Verlegeart  = Läuferverband
Pflasterart  = Ohne Fase
Farbe  = Grau
Bereich e  = Verkehrsinsel, Gehweg, Radweg
Bettungsmaterial  = Mineralstoffgemisch 0/8 mm. (4cm)
Fugenmaterial  = Mineralstoffgemisch 0/4 mm.

Das Pflaster ist in einem Zeitraum von 3 Monaten nach
der Abnahme nachzufugen. Das Nachsanden ist dem AG
anzuzeigen.
Menge: 180,000 m2

**2.5.2 Pflastersteine als 1- zeiligen Kontraststreifen liefern und einbauen (anthrazit)**
Pflastersteine als 1- zeiligen Kontraststreifen liefern
und einbauen (anthrazit)

wie vor, jedoch als 10 cm breiten Kontraststreifen zur
optischen Trennung zwischen taktilen
Blindenleitelementen und Pflasterfläche. Mit
umlaufender Fase und anthrazit liefern und einbauen.
Menge: 27,000 m

**2.5.3 Rippenplatten 30/30/8 cm liefern und einbauen**
Rippenplatten 30/30/8 cm liefern und einbauen

wie vor, jedoch:

Orientierungsplatte  30/30/8 cm
Rippenhöhe =  5mm
Rippenzahl =  6
Rippenart =  Trapezförmig, längs
Verlegeart =  1-reihig
Farbe =  Weißbetonvorsatz aus selbstverdichtendem
Hochleistungsbeton
Menge: 10,000 m2

**2.5.4 Noppenplatten 30/30/8 cm liefern und einbauen**
Noppenplatten 30/30/8 cm liefern und einbauen

Noppenplatten mit Bettung nach den Bestimmungen der TL
Pflaster StB 06 und der ZTV Pflaster StB 06, liefern
und wie in Pos. 6.6 beschrieben verlegen.

Die Betonerzeugnisse müssen von Werken bezogen werden,
die der Überwachung durch den "Güteschutz Beton e. V."
oder einer anerkannten neutralen Prüfstelle
unterliegen. Auf Verlangen sind dem AG die
Prüfzeugnisse vorzulegen. Diese dürfen nicht älter als
sechs Monate sein. Der AG behält sich Kontrollprüfungen
vor. Kosten für Kontrollprüfungen, deren Ergebnis nicht
den Anforderungen genügen, werden dem AN angelastet.
Pflastersteine aus Beton DIN EN 1338
Orientierungsplatten nach DIN 32984, HBVA DIN EN 1338,
gemäß dem Leitfaden "Barrierefreiheit im Straßenraum"
Strassen.NRW.

Abmessung =  l=300 mm, b=300 mm, h=80 mm
Noppenhöhe =  4-5mm
Noppenart =  Kegelstumpf, diagonal
Verlegeart =  3-reihig
Pflasterart =  ohne Fase
Farbe =  Weißbetonvorsatz aus selbstverdichtendem
Hochleistungsbeton
Bereich =  Querungshilfe
Bettungsmaterial =  Mineralstoffgemisch 0/8 mm. (4cm)
Fugenmaterial =  Mineralstoffgemisch 0/4 mm.

Bei der Verlegung sind die jeweiligen Herstellerangaben
zu beachten.
Menge: 12,000 m2

**2.5.5 Tast- / Rollbordübergangsstein links/rechts liefern u. verlegen**
Tast- / Rollbordübergangsstein links/rechts liefern u.
verlegen

Sonderbordsteine für getrennte Querungsstellen gemäß
DIN 32984, DIN EN 1340 DTI, DIN 483, für den Bau von
getrennten Querungsstellen gemäß Leitfaden
"Barrierefreiheit im Straßenraum" Strassen.NRW liefern
und verlegen.

Rollbordübergangsstein links/rechts für Sehbehinderte
gemäß Detail Doppelquerungsstelle

Material:  Beton
Farbe:  anthrazit
Größe:  25/20/50-100
Auftritt:  3 - 6 cm
Menge: 20,000 m

**2.5.6 Tastbordstein liefern u. verlegen**
Tastbordstein liefern u. verlegen

Sonderbordsteine für getrennte Querungsstellen gemäß
DIN 32984, DIN EN 1340 DTI, DIN 483, für den Bau von
getrennten Querungsstellen gemäß Leitfaden
"Barrierefreiheit im Straßenraum" Strassen.NRW liefern
und verlegen.

Tastbordstein für Sehbehinderte gemäß Detail
Doppelquerungsstelle.
Detailskizze zur Ausführung liegt digital bei.

Material:  Weißbeton
Farbe:  weiß
Größe: 25/20/100
Auftritt: 3 - 6 cm
Menge: 20,000 m

**2.5.7 Betonbordsteine liefern und verlegen (H 12/15/30)**
Betonbordsteine liefern und verlegen (H 12/15/30)

Betonbordsteine gemäß EN 1340 liefern und wie folgt
verlegen:
Der Betonstuhl aus C 20/25 für die Bordsteine,
bestehend aus einer 20 cm dicken Sohle und einer
mindestens 10 cm breiten Rückenstütze, höhen- und
fluchtgerecht, einschließlich der Kurven (ggf.
Bordsteine der Länge 0,50 cm) und etwaiger Absenkungen,
inklusive aller erforderlichen Erdarbeiten, herstellen.
Auf den frischen Beton sind die Bordsteine zu
versetzen.
Alle 10 m sind zwischen den Bordsteinen, Fundament und
Rückenstütze Dehnungsfugen von 12 mm Breite vorzusehen,
die mit einer bit. Fertigfuge  zu schließen sind. Die
übrigen Fugen sind mit einer Breite von 5 mm
vorzusehen. Fugen über 5 mm Breite wie z. B. in Kurven
(Keilfugen) sind mit Zementmörtel 1:3 sauber und voll
auszufugen. Bordsteine gem. EN 1340 aus
wetterbeständigem Hartgestein

Farbe:  Perlton, Quarz hell gewaschen
Verlegung:  Hochbord
Größe:  H 12/15/30 mit 15er Anlauf
Länge:  100 oder 50 cm
Auftritt:  8-12cm
Menge: 40,000 m

**2.5.8 Rundbordsteine liefern u. verlegen (R 15/22) RX**
Rundbordsteine liefern u. verlegen (R 15/22) RX

wie Pos 2.5.12 jedoch

Verlegung: Tiefbord
Größe: (R 15/22) R5 oder R2 oder R9
Auftritt: 2-9 cm
Menge: 40,000 m

**2.5.9 Übergangsbordsteine links/rechts liefern u. verlegen**
Übergangsbordsteine links/rechts liefern u. verlegen

Hochbord oder Rundbord Übergangsstein

Verlegung: Übergangsstein mit der Baulänge 1 m
Größe: H12/15/30 oder H12/15/25 auf (R15/22) R2 oder R5
oder R9
Anlauf: 10 cm oder 12 cm oder 15 cm auf 0 cm
Überstand: 0/3/6 cm
Ausführung: Links oder Rechts
Menge: 20,000 m

**2.5.10 Betonsteinpflasterrinne liefern und setzen (1-zeilig)**
Betonsteinpflasterrinne liefern und setzen (1-zeilig)

Rinnensteine nach DIN EN 1338 liefern und auf
gemeinsamem Fundament höhen- und fluchtgerecht auf 20
cm dickem Fundament aus C20/25 versetzen. Im Falle
einer Rückenstütze hat diese eine Dicke von mindestens
15 cm.
Im Läuferverband höhen- und fluchtgerecht mit ca. 5 mm
Fugen.
Hammerfest versetzen und mit geeignetem Fugenmaterial
verfugen.
DIN 18 318 und ZTV P-StB sind zu beachten.

Rinnenstein der Abmessung: l 240 mm, b 160 mm, h 140 mm

In Anschlüssen auch:  l 160 mm, b 160 mm, h
140 mm

Ausführung inklusive der erforderlichen Schnitte

Breite  = 1 - zeilig
Nutzfläche  = grau
Verlegeart  = Läuferverband
Pflasterart  = Ohne Fase
Bereich  = Fahrbahn
Menge: 140,000 m

**2.5.10 Pflastersteine zuarbeiten (h=8 cm)**
Pflastersteine zuarbeiten (h=8 cm)

Pflastersteine auf Paßmaß trennen und zugearbeitete
Steine an Kanten, Einfassungen, Aussparungen,
Schachtabdeckungen und Einbauten verlegen. Steine mit
Nassschneidegerät schneiden. Pflastersteine, welche
nicht mit einem Nassschneidergerät, sonderen z.B. mit
einem Knacker zugearbeitet worden, werden nicht
vergütet.

Art = Betonpflastersteine
Dicke = 8 cm.

Das Aufbruchgut geht in das Eigentum des AN über und
ist einer Wiederverwertung zuzuführen.
Menge: 50,000 m

**2.5.11 Betonbord- und Randsteine schneiden**
Betonbord- und Randsteine schneiden

Bord- und Randsteine aus Beton passgerecht schneiden,
an Ecken, in Kurven, an Anschlüssen. Einschließlich
Gestellung des dafür erforderlichen Schneidegerätes mit
allen Betriebsstoffen.
Bord- und Randsteine aller Abmessungen. Nassschnitt.
Menge: 20,000 St

#### 2.6 Abbruch- und Regulierungsarbeiten

**2.6.1 Rinnenplatten regulieren**
Rinnenplatten regulieren

Rinnenplatten einschließlich dem vorhandenen Unterbau
in Teillängen aufnehmen, säubern, lagern, anpassen und
wiederverlegen; einschl. Herstellung des Fundamentes
und der Rückenstütze aus Beton C20/25 und
Wiederherstellung der Dehnungsfuge, soweit ursprünglich
vorhanden, verfugen/vergießen der Stoßfugen mit
Zementmörtel MV 1:3.
Nicht wiederverwertbare Platten sind abzufahren und zu
ersetzen.
Das Schneiden des Asphalts, das Aufbrechen und
aufnehmen sowie der Wiedereinbau des benötigten
Arbeitsraumes bis OK Binder ist einzurechnen.

Verlegeart:  wie vorgefunden
Rinnenart:  Rinnenplatten aus Beton (50 x 50 x 7 cm)
Bereich:  Rinnenbahnen

Das Aufbruchgut geht in das Eigentum des AN über und
ist gemäß Kreislaufwirtschaftsgesetz KrWG einer
Wiederverwertung zuzuführen.
Menge: 5,000 m

**2.6.2 Einbauteile in Fahrbahn anpassen/regulieren**
Einbauteile in Fahrbahn anpassen/regulieren

Einbauteile (Hydranten-, Schieberkappen und dgl.)
freilegen und ggfs. auf neue Höhe setzen (auf Beton
Auflagerplatte). Freigelegten Bereich verfüllen.
Aufbruchmaterial in Eigentum des AN übernehmen und von
der Baustelle entfernen.
Einbauteile in Asphaltfläche.
Menge: 14,000 St

**2.6.3 Kabelschächte anpassen (< 1,00 m²)**
Kabelschächte anpassen (< 1,00 m²)

Kabelschachtabdeckung freilegen, durch Ausbau bzw.
Einbau von Zwischenrahmen in Mörtel MG III auf  neue
Höhe setzen. Ausgebautes Material geht in Eigentum des
AN über.
Abdeckung in Geh- und Radwegbefestigungen aus
bituminösem Belag bzw. Pflaster- oder Plattenbelag oder
Grünflächen. Höher/Tiefer setzen bis 20 cm.
Zwischenrahmen für Höhersetzung sind in den EP mit
einzurechnen und werden nicht gesondert vergütet.
Menge: 3,000 St

**2.6.4 Straßenablauf höhenmäßig regulieren**
Straßenablauf höhenmäßig regulieren

Aufsätze für Straßenabläufe den neuen Deckenhöhen
entsprechend bis  +/- 10 cm regulieren.
Inbegriffen sind alle Schneid- und Aufbrucharbeiten,
die Beseitigung des Aufbruchmaterials sowie die
Auffüllung und der seitliche Deckenanschluß aus C 20/25
bis Oberkante Binder.

Das Räumgut geht in das Eigentum des AN über und ist
gemäß Kreislaufwirtschafts- und Abfallgesetz
(KrW-/AbfG) einer Wiederverwertung zuzuführen.
Menge: 1,000 St

**2.6.5 Straßenablauf ausbauen**
Straßenablauf einschließlich Aufsatz ausbauen.

Straßenablauf einschließlich Aufsatz vollstaendig
ausbauen.
Anschlussleitungen, die bestehen bleiben, soweit erforderlich abdichten.
Erdarbeiten unterhalb der Leitungsanschluesse in Boden
der Klassen 3 bis 5 ausfuehren.
Einschließlich Ausbauen von Rohrleitungen bis
Anschlußstutzen.
Straßenablauf aus Betonfertigteilen,
Ausbautiefe ab OK Aufsatz ueber 1,25 bis 5,00 m.
Straßenablauf liegt in befestigter Flaeche. Aufbruch-
und Erdarbeiten ausfuehren.
Durch den Abbruch entstandene Gruben bis OK-Erdplanum
mit geeignetem Boden verfuellen und verdichten. Boden
liefert AN.
Aufsätze 50/50 cm oder 50/30 cm.
Ausgebaute Stoffe und Aushub in Eigentum des AN
uebernehmen und von der Baustelle entfernen.
Menge: 1,000 St

**2.6.6 Baugrube für Straßenablauf herstellen**
Baugrube für Straßenabläufe ausheben

Baugrubentiefe bis 1,75 m.
Baugrubenabmessung: 1,50 x 1,50 m
Verbau entsprechend statischen und konstruktiven
Erfordernissen herstellen, vorhalten und von der
Baustelle
entfernen.
Aushub zur Wiederverwendung seitlich lagern, nach
Verlegen der Leitung in Graben oberhalb der
Leitungszone einbauen und verdichten. Fehlenden
Verfüllboden liefern, einbauen und verdichten.
Zum Verfüllen nicht verwendeten Aushub in Eigentum des
AN übernehmen und von der Baustelle entfernen.
Abgerechnet wird nach Abtragsprofilen.
Menge: 4,000 m3

**2.6.7 Straßenablauf einbauen**
Straßenablauf einbauen

Straßenablauf auf einem herzustellenden Betonfundament,
15 cm dick aus C 20/25 fachgerecht einbauen. Der Ablauf
(Naßschlamm) besteht aus folgenden Teilen:
Bodenteil 2A DIN 4052 h = 30,0 cm
Zwischenteil 6A DIN 4052 h = 29,5 cm
Muffenteil 3A DiN 4052 h = 35,0 cm mit 150 mm  Auslauf
u. Steckmuffe L
Zwischenteil 6A DIN 4052 h = 29,5 cm
Schaft  11
Auflagering  10b (passend f. Aufsätze 300/500)
Menge: 1,000 St

**2.6.8 Aufsatz Klasse D 400 f. Strassenablauf aufsetzen**
Aufsatz Klasse D 400 für Strassenablauf aufsetzen

Aufsatz für Strassenablauf nach DIN 1229 aufsetzen,
Klasse D 400, Ausführung nach DIN 19 594 oder
gleichwertiger Art, 300x500, mit Schlitzweite 34,5 mm.
Aufsatz mit Scharnier.
Dämpfende Einlage.
Aufsatz zunächst provisorisch auflegen und entsprechend Bauablauf Zug um Zug bis auf planmässige Höhe
setzen.
Fuge zwischen Fertigteilen mit Mörtel MG III
nach DIN 1053 füllen. Füllung glattstreichen.
Menge: 1,000 St

**2.6.9 Anschlussleitung DN 150 herstellen**
Anschlussleitung DN 150 herstellen

Anschlussleitung für Straßenabläufe, zum Schacht bzw.
zur Sammelrohrleitung, nach statischen und
konstruktiven Erfordernissen herstellen.
Verlegung in Teillängen (teilweise müssen auch
Haltungen in zwei Abschnitten verlegt werden);
einschließlich sämtlicher Form-, Pass- und
Gelenkstücke.
Anbindung an vorhandenen Anschluss.
Rohr-DN 150. KG-Rohr KG2000EM - DN 150 - aus
Polyprpylen, mineralverstärkt, nach DIN EN 1852-1, mit
einseitiger Steckmuffe, grün; einschl. schneiden.
Auflager und Überdeckung nach DIN EN 1610 aus Sand oder
Kiessand herstellen.
Die Verlegevorschriften sowie die Richtlinien des
Herstellers sind zu beachten und einzuhalten.
Menge: 3,000 m

**2.6.10 Schachtabdeckung ausbauen und entsorgen**
Schachtabdeckung ausbauen und entsorgen

Vorhandene alte Schachtabdeckungen ausbauen und einer
Wiederverwertung zuführen; einschl. aller notwendigen
Aufbruch-, Schneide- und Verfüllarbeiten (für
Arbeitsraum).
Menge: 5,000 St

**2.6.11 Einwalzbare Schachtabdeckung Infratop Selflevel, bauseits gestellt, einbauen**
Einwalzbare Schachtabdeckung, Infratop Selflevel PKS
145mm/190mm. Vent und zugehörigen
Kunststoff-Auflagering H= 40mm/90mm, bauseits gestellt,
einbauen

Schachtabdeckung INFRATOP Selflevel Klasse D 400 nach
DIN EN 124-2, lichte Weite600mm aus duktilem Gusseisen
GJS-500-7 ISO 1083 mit schwarzer Beschichtung auf
Wasserbasis. Mit Lockerungs-/ und Öffnungstaschen. Mit
freilagerndem PKS Gelenk in runder bauform mit
Diebstahlsicherungsoption und Zuklappsicherung.Mit
Lüftungsöffnungen.

Rahmen zum Einwalzen in Asphalt - Rahmenhöhe
145mm/190mm. Rahmen mit Aufnahmetaschen für
Schmutzfänger nach DIN 12221. Deckel mit rutschsicherem
4L-Design. Mit T- BLOC-Verriegelungals integrierte
Öffnungshilfe mit Öffnung zur Betätigung mit
handelsüblichen Schachthaken. 90°Sicherungarretierung
des Deckels. Klapperfrei durch breite dämpfende
Polychlorropreneinlage. Hersteller zertifieziert nach
ISO 9001,18001,50001 Auflagering D 650-Kunststoff für
SelflevelAbdeckungen H = 145mm/145mm-Adapterring aus
Kunststoff für Selflevel Bestehend aus recycelten
thermoplastischen Materialien.
i.D650a.D730/790 H =40mm/90mm

Einbau gemäß der Herstellervorgaben mit allen
Nebenarbeiten und mehrfacher Regulierung während des
lageweisen Asphalteinbaus.

Die Schachtabdeckungen werden bauseits gestellt und
sind vom AN beim Baustoffzentrum Harbecke, Xantener
Straße 7 in 45479 Mülheim-Broich, abzuholen.
Menge: 5,000 St

#### 2.7 Asphaltarbeiten

**2.7.1 Fahrbahnbefestigung aufnehmen (bis d=4 cm)**
Fahrbahnbefestigung aufnehmen (bis d= 4 cm)

Asphaltbefestigung nach Wahl des AN aufnehmen, laden,
abfahren und einer Wiederverwertung zuführen.
Abbruchdicke, bis 4 cm, bestehend aus Asphaltdecke
PAK-Gehalt < 25 mg/kg.

Abfallschlüssel 170302

Bereich: Straßburger Allee (einzelne Teilflächen)

Der beiliegende Bericht zur Untersuchung der
Asphaltdecken ist zu beachten.
Menge: 3660,000 m2

**2.7.2 Fahrbahnbefestigung aufnehmen (bis d=6 cm)**
Fahrbahnbefestigung aufnehmen (bis d=6 cm)

Bituminöse Fahrbahnbefestigung nach Wahl des AN
aufnehmen, laden, abfahren und einer Wiederverwertung
zuführen.
Aufbruchdicke bis 6 cm, unterhalb Fläche Pos. 2.7.1

Größe der Teilflächen 50 - 500 m² (5 St.)

PAK-Gehalt < 25 mg/kg.
Abfallschlüssel 170302

Der beiliegende Bericht zur Untersuchung der
Asphaltdecken ist zu beachten.
Menge: 1100,000 m2

**2.7.3 Fahrbahnbefestigung aufnehmen (in Schadstellen)**
Fahrbahnbefestigung aufnehmen (in Schadstellen)

Asphaltbefestigung in kleinen Flächen nach Wahl des AN
aufnehmen, laden, abfahren und einer Wiederverwertung
zuführen.
Aufbruchdicke bis 25 cm, PAK-Gehalt < 25 mg/kg.

Abfallschlüssel 170302

Bereiche: Schadstellen, Größe der Einzelflächen 5 bis
10 m².
Menge: 25,000 m2

**2.7.4 Fahrbahnbefestigung aufnehmen (bis d= 10 cm)**
Fahrbahnbefestigung aufnehmen (bis d= 10 cm)

Asphaltbefestigung nach Wahl des AN aufnehmen, laden,
abfahren und einer Wiederverwertung zuführen.
Abbruchdicke, bis 10 cm, bestehend aus Asphaltdecke
PAK-Gehalt < 25 mg/kg.

Abfallschlüssel 170302

Bereich: Kölner Straße (eine Teilfläche)
Menge: 50,000 m2

**2.7.5 Zulage teerhaltiger Aufbruch (17 03 02)**
Zulage teerhaltiger Aufbruch (17 03 02)

Zulage zu Pos. 2.3.2, 2.3.5, 2.7.1, 2.7.2, 2.7.3,
2.7.4.

Teerhaltiger Straßenaufbruch (nicht gefährlicher
Abfall)
PAK-Gehalt >25mg/kg und <1.000 mg/kg, Benzo(a)pyren <
50 mg/kg

Abfallschlüssel 170302

Das aufgenommene PAK-haltige Material (Abfallschlüssel
17 03 02) ist entsprechend zu verwerten;
Kaltmischverfahren - eingeschränkter Einbau (Deponie)

Der beiliegende Bericht zur Untersuchung der
Asphaltdecken ist zu beachten.

Bereich: Fahrbahn, Verkehrsinseln.
Menge: 50,000 t

**2.7.6 Kantenschnitt an Deckschicht**
Kantenschnitt an Deckschicht

Kantenschnitt an der vorhandenen Deckschicht mit
Schneidgerät herstellen.

Rückschnitt in Fahrbahn 4 cm in einer Breite von >=15
cm durchführen.

An den Ecken müssen die Schnitte in voller Tiefe über
Kreuz so ausgeführt werden, das die volle Schichtdicke
gewährleistet ist.

Das Aufbruchgut geht in das Eigentum des AN über und
ist gemäß Kreislaufwirtschaftsgesetz KrWG einer
Wiederverwertung zuzuführen.
Menge: 60,000 m

**2.7.7 Reinigen der gefrästen Flächen**
Reinigen der gefrästen Flächen

Oberfläche der gefrästen Asphaltschicht vor dem
Asphalteinbau, auch in Teil- und Kleinflächen,
rückstandslos reinigen, anfallende Stoffe in das
Eigentum des AN übernehmen, laden und zu einer
zugelassenen Deponie abfahren; die Gebühren gehen zu
Lasten des AN.
Menge: 3660,000 m2

**2.7.8 Bituminöse Flächen ansprühen**
Bituminöse Flächen ansprühen

Bitumenhaltiges Bindemittel gem. TL BE-STB 15 auf
zusammenhängenden Flächen, auch Teil- und Kleinflächen,
vor Einbau der Deckschicht aufsprühen.

Bindemittel: C60 BP4-S
Menge: 0,3 kg/m²

Nachweis des eingebauten Materials zur Abrechnung!
Menge: 3660,000 m2

**2.7.9 Bituminöse Flächen ansprühen**
Bituminöse Flächen ansprühen

Bitumenhaltiges Bindemittel gem. TL BE-STB 15 auf
zusammenhängenden Flächen, auch Teil- und Kleinflächen,
vor Einbau der Binderschicht aufsprühen.

Bindemittel: C60 BP4-S
Menge: 0,3 kg/m²

Nachweis des eingebauten Materials zur Abrechnung!
Menge: 1100,000 m2

**2.7.10 Nahtkleber aufbringen**
Nahtkleber aufbringen

Vorbehandlung von Mittel- und Anschlussnähten der
Asphaltbetonschicht mit Bitumennahtkleber, hochflexibel
und standfest. Maschinell und manuell verarbeitbar.
Der Kleber ist mit einer Masse von 25 g/m bei einer
Schichtdicke von 4 cm, unmittelbar vor Einbau der zu
verbindenden Asphaltbetondecke, maschinell oder manuell
aufzubringen.
Menge: 735,000 m

**2.7.11 Fugenband verlegen**
Fugenband verlegen

Schmelzbares Bitumenfugenband, mindestens 10 mm breit,
Höhe entsprechend der Deckschichthöhe zuzüglich 5 mm,
an der zu verklebenden Seite mit Gasbrenner leicht anschmelzen und mit erwärmten Spachtel o. ä. vollflächig
an die Flanke fest andrücken.
Die senkrecht hergestellten Flanken vorher reinigen,
ggf. trocknen, mit vom Hersteller des
Bitumen-Fugenbandes vorgeschriebenem Voranstrich gut
deckend streichen und trocknen lassen.

Bereich: Anschlußbereiche
Menge: 65,000 m

**2.7.12 Fahrbahndeckschicht als Einzelfläche herstellen**
Fahrbahndeckschicht als Einzelfläche herstellen

Fahrbahndeckschicht, bestehend aus 4 cm SMA 8 S
25/55-55A und 6 cm Asphaltbinder AC 16 BS als
Einzelfläche herstellen.
Enthalten ist das Säubern der untersten Lage, Fugenband
und das Ansprühen sowie Aufrauhen der fertigen
Oberfläche.

Bereich: Kölner Straße (eine Teilfläche)
Menge: 50,000 m2

**2.7.13 Asphaltbinder AC 16 BS**
Asphaltbinder AC 16 BS

Asphaltbinder AC 16 BS in Teilflächen einbauen, mit
Fertiger oder in Handarbeit, d=4-6 cm; Flächengröße
50-550 m² (b>=3,50 m).

Bei der Abrechnung müssen die von der Bauleitung des AG
abgezeichneten Originalwiegekarten vorliegen. Duplikate
werden nicht anerkannt.
Menge: 165,000 t

**2.7.14 SMA 8 S 25/55-55A, BK 3,2**
SMA 8 S 25/55-55A, BK 3,2

SMA 8 S 25/55-55A DIA FA nach ZTV Aspahlt-StB, gemäß
Belastungsklasse Bk 3,2 der RStO 12 liefern und heiß
einbauen. Einbau mit Fertiger; bei nicht mit dem
Fertiger zu erreichenden Anpassungsbereichen Einbau von
Hand.

Einbaudicke: 4 cm
Bindemittel: Straßenbaubitumen 25/55-55A nach DIN EN
12591

Bei der Abrechnung müssen die von der Bauleitung des AG
abgezeichneten Originalwiegekarten vorliegen. Duplikate
werden nicht anerkannt.
Menge: 3660,000 m2

**2.7.15 Asphaltbinder in Kleinflächen**
Asphaltbinder in Kleinflächen

Asphaltbinder AC 16 BS in Teil- und Kleinflächen
einbauen.

Bereich: Schadstellen
Menge: 10,000 t

**2.7.16 SMA 8 S 25/55-55A, BK 3,2 in Kleinflächen**
SMA 8 S 25/55-55A, BK 3,2 in Kleinflächen

SMA 8 S 25/55-55A DIA FA nach ZTV Aspahlt-StB, gemäß
Belastungsklasse Bk 3,2 der RStO 12 iefern und heiß
einbauen. Einbau mit Fertiger bei nicht mit dem
Fertiger zu erreichenden Anpassungsbereichen, Einbau
von Hand.

Einbaudicke: 3 -5 cm
Bindemittel: Straßenbaubitumen 25/55-55A nach DIN EN
12591

Bereiche: Schadstellen, Arbeitsräume in der Kölner
Straße (Wiederherstellung).

Bei der Abrechnung müssen die von der Bauleitung des AG
abgezeichneten Originalwiegekarten vorliegen. Duplikate
werden nicht anerkannt.
Menge: 15,000 t

**2.7.17 Wiederherstellung der Arbeitsbereiche**
Wiederherstellung der Arbeitsbereiche

Asphaltaufbau in den Arbeitsbereichen
(Abbruch/Neuanlage der Bordsteine),

Material:
Asphalttragschicht AC 32 TS, 10 cm
Asphaltbinder AC 16 BS, 8 cm in Kölner Straße, 12 cm in
Straßburger Allee (die obersten 4 cm werden für den
Komplettdeckenausbau wieder abgefräst).
Menge: 90,000 m2

**2.7.18 SMA-Deckschicht aufrauen**
SMA-Deckschicht aufrauen

Splittmastixasphaltdeckschicht aufrauen. Abstreuen mit
0,5 bis 1,0 kg/m² Edelbrechsand (füllerarm) der Körnung
1/3 mm. DasAbstreumaterial ist mit Streugerät
gleichmäßig auf die noch heiße Deckschicht aufzubringen
und während des Abwalzvorganges mit schweren Walzen so
einzudrücken, dass es sich mit der Deckschicht fest
verbindet. Nicht fest gebundenes Abstreumaterial, das
durch Abwalzen der Deckschicht gelöst wurde, abkehren,
in das Eigentum des AN übernehmen und einer
Wiederverwertung zuführen. Es darf nicht wieder für das
Abstreuen von Deckschichten verwendet werden.
Menge: 3660,000 m2

#### 2.8 Inlinersanierung

**2.8.1 Senkenleitungen reinigen und von Abflusshindernissen befreien**
Senkenleitungen reinigen und von Abflusshindernissen
befreien

Senkenanschlussleitungen nach Wahl des AN mit Hochdruck
rohrschonend und rückstandsfrei als Vorbereitung zur
Sanierung reinigen. Schäden, die durch unsachgemäße
Reinigung entstanden sind, werden zu Lasten des AN
behoben; einschl. evtl. erf. vorheriger
Kamerabefahrung. Zugänglich vom Schacht oder von
Revisionsöffnungen im Haus; einschl. Öffnen auch von
schwierig zu öffnenden Revisionsöffnungen; max.
Verschmutzungsgrad bis 20 %.
Die Leitungen sind so zu reinigen, dass ein
ungehinderter Abfluss gewährleistet und das gewählte
Sanierungsverfahren durchführbar ist.
Das Resultat der Reinigung ist auf Video mittels
Kamerainspektion festzuhalten und dient als Nachweis
für die Abrechnung und die Abnahme der Sanierung.
Die Dokumentation der Inspektion als Video hat auf CD
oder DVD zu erfolgen. Die vollständigen Aufnahmen je
Haus sind auf einer CD/DVD unterzubringen.

Abgerechnet wird nach der Länge der gereinigten
Leitungsabschnitte.
Menge: 60,000 m

**2.8.2 Kanalreinigungseinheit mit Bedienung (Fräse)**
Kanalreinigungseinheit mit Bedienung (Fräse)

Kanalreinigungseinheit mit Bedienung (Fräse); mit allen
erforderlichen Arbeitswerkzeugen. Diese Leistung wird
nur auf Anordnung des AG durchgeführt. Zum beseitigen
von Muffenversätzen und  verfestigten Ablagerungen und
weiteren Hindernissen. Gezählt wird nur die Einsatzzeit
auf der Baustelle; An-und Abfahrt werden nicht
gesondert vergütet.
Menge: 10,000 h

**2.8.3 Kurzliner liefern und einbauen**
Kurzliner liefern und einbauen

Sanierung mittels Kurzliner mit einem in Epoxidharz
getränkten und dreilagigem Glasgewebe bis 1,0 m aus
ECR-Material oder gleichwertig, zum kraftschlüssigem
Verbund mit dem Altrohr zur punktuellen Sanierung von
Grundleitungen DN 100 bis DN 200 an einem Stück.

Muffen, bzw. die Muffen vor und hinter einem Schaden
sind mit dem Kurzliner mindestens 25 cm zu überdecken.
Das Trägermaterial muss faltenfrei und im eingebauten
System unter Umgebungstemperatur aushärten. Die
Rohrauskleidung erfolgt entweder über
Revisionsschächte, Revisionsöffnungen oder über
einzubringende Kopflöcher bei normalen
Einbaubedingungen. Die Kopflöcher werden gesondert
vergütet. Eingesetzte Materialien: ECR Glas

Einschl. anfräsen der Rohrinnenwandung in
erforderlichem Umfang. Die Fräsarbeiten sind auf
Datenträger zu dokumentieren.
Menge: 15,000 m

**2.8.4 Kurzliner als Zulage je weiterem Meter**
Kurzliner als Zulage je weiterem Meter

wie vor, jedoch jeder weitere Meter als Zulage zur
voranstehenden Position.
Menge: 5,000 m

**2.8.5 Schlauch-Liner**
Schlauch-Liner

Schlauchliner mit Zulassung liefern und fachgerecht
einbauen; Aushärtung mit Heißwasser. Anforderungen an
Material, Einbau und Qualifikation nach Merkblatt 7.1
des RSV e.V., faltenfreie Bogengängigkeit >60°, Einbau
von vorhandenem Revisionsschacht bzw. von
Revisionsöffnungen hinterwanderungsfrei in
Grundleitungen verschiedener Materialien und DN. (DN
100 -  DN 200). Dimensionssprünge sind gemäß den
Toleranzvorgaben des entsprechenden Liner-Herstellers
zu berücksichtigen. Die Eignung des Systems ist durch
Nachweis der  Eigenschaften (Biege-E-Modul,
Biegefestigkeit, Wanddicke, Wasserdichtheit, Haftung,
Resistenz) durch Prüfzeugnisse eines anerkannten
Prüfinstitutes vor Einbau nachzuweisen, Harzverbrauch,
Wandaufbau und Reaktionsverhalten sind nachzuweisen.
Es ist ein nahtloser Schlauch zu nutzen der eine
nachgewiesene Mindestwanddicke im eingebauten und
erhärteten Zustand von 3mm nicht unterschreitet.
Einschl. evtl. erforderlicher Wasserhaltung, Einmessen
aller Zuläufe sowie Kalibrieren des Schlauchliners
sowie aufrauen der Oberflächen und öffnen der
Linerenden.
Menge: 10,000 m

#### 2.9 LSA Rück-/Neubau

**2.9.1 Trennschnitt in Asphalt bis ca. 20 cm durchführen**
Trennschnitt in Asphalt bis ca. 20 cm durchführen

Trennschnitt in vorhandener bituminösen Befestigung
ausführen.

Bereich: Fahrbahn

Tiefe bis ca. 20 cm
Menge: 70,000 m

**2.9.2 Aufbruch Asphalt**
Aufbruch Asphalt

Asphaltbefestigung in kleinen Flächen nach Wahl des AN
aufnehmen, laden, abfahren und einer Wiederverwertung
zuführen.
Aufbruchdicke des Asphalts bis 20 cm, PAK-Gehalt < 25
mg/kg.

Abfallschlüssel 170302

Bereiche: Fahrbahn
Menge: 21,000 m2

**2.9.3 Gehwegplatten und Pflaster aufnehmen, lagern**
Gehwegplatten und Pflaster aufnehmen, lagern

Gehwegplatten und Pflaster aller Art einschl.
Bettungsmaterial bis 15cm aufnehmen, säubern, seitlich
lagern.
Nach Abschluss der Rohrverlege- und Auffüllarbeiten
wieder verlegen.

Bereich: Geh-, Radwege und Verkehrsinseln, in denen
keine Neugestaltung/-verlegung vorgesehen ist.
Menge: 42,000 m2

**2.9.4 Wiederherstellung der Fahrbahnoberfläche**
Wiederherstellung der Fahrbahnoberfläche

Nach Verfüllen der Rohrgräben den Fahrbahnoberbau
wiederherstellen:

Recyclingmaterial 0/45 (RC I nach EBV, (der Nachweis
ist vom AN vor Einbau des Materials zu erbringen), d=23
cm,

Asphalttragschicht AC 32 TS
Einbaumenge =  240 kg/m²
Einbaudicke  =  10 cm
Bindemittel Bitumen 50/70

Asphaltbinder AC 16 BS, d=8 cm

SMA 8 S 25/55-55A, d=4 cm

Die einzelnen Lagen ausreichend verdichten, einschl.
Anspritzen von Tragschicht und Binder, Fugenband,
Aufrauen der Decke.

Einbau nach Wahl des AN.
Menge: 21,000 m2

**2.9.5 Grabenaushub für Kabelschutzrohr**
Grabenaushub für Kabelschutzrohr

Kabelgraben herstellen und wieder verfüllen.
Boden-Bauschutt-Gemisch im Grabenquerschnitt bis <= BM
- F3 / BM - O* aufnehmen, laden, abfahren und
entsorgen.

Boden mit mineralischen Fremdanteilen (z.B. Bauschutt,
Schlacke, Schlackereste, Ziegelbruch, Schotter,
Auffüllung, Sand/ Kies usw.) > 10 Vol.-%. bis <= 40
Vol.-% und Boden der Bodenklassen 3 bis 5 nach DIN
18300, für Gräben und Baugruben von Kabelschutzrohren,
Kabelschutzrohrpaketen und Kabel- bzw. Leitungsgräben
sowie für Kabelschächte profilgerecht lösen, den zum
Verfüllen der Baugruben erforderlichen und geeigneten
Aushubboden lagern, die durch die Kabelschutzrohre,
Kabel bzw. Leitungen und die Sandummantelung
verdrängten Bodenmassen in das Eigentum des AN
übernehmen und einer Wiederverwertung zuführen.
Grabensohle verdichten.

Nach Verlegung der Leerrohre und Leitungen oberhalb der
Leitungszone die Restbaugrube nach dem Merkblatt für
das Verfüllen von Leitungsgräben verfüllen und
verdichten. Füllboden wird gesondert vergütet.

Abgerechnet wird nach Abtragsprofil. Oberer
Abrechnungshorizont ist die Planumsfläche der Straßen-
und Gehwegbauherstellung. Grabentiefe ab OK Planum bis
0,50 m.

Das Aufbruchgut geht in das Eigentum des AN über und
ist gemäß Kreislaufwirtschaftsgesetz KrWG einer
Wiederverwertung zuzuführen.
Menge: 115,000 m3

**2.9.6 Zulage Hochofenschlacke**
Zulage Hochofenschlacke

Zulage für die Erschwernis bei Aushubarbeiten.
Material: Verfestigte Hochofenschlacke.
Menge: 50,000 m3

**2.9.7 Füllboden für Kabelgraben**
Füllboden für Kabelgraben

Geeigneten Boden liefern, in Kabelgräben profilgerecht
nach Angabe der Bauleitung einbauen und bis auf
mindestens 97% der einfachen Proctordichte verdichten.

Material: nichtbindiger, steinfreier Boden, DIN 18196,
Bodengruppe SE bis 5% bindige Bestandteile.
Menge: 45,000 m3

**2.9.8 Zulage: Boden in Handarbeit ausheben**
Boden in Handarbeit ausheben

Boden komplett in Handarbeit ausheben.

Bereich: Gräben für Kabelleerrohre

Das Aufbruchgut geht in das Eigentum des AN über und
ist gemäß Kreislaufwirtschaftsgesetz KrWG einer
Wiederverwertung zuzuführen.
Menge: 10,000 m3

**2.9.9 Beton in Gräben beseitigen**
Beton in Gräben beseitigen

Als Zulage zur Position 15.1, Beton innerhalb von
Gräben abbrechen, aufladen, abfahren und entsorgen.

Bereich: Gräben für Kabelleerrohre

Das Aufbruchgut geht in das Eigentum des AN über und
ist gemäß Kreislaufwirtschaftsgesetz KrWG einer
Wiederverwertung zuzuführen.
Menge: 10,000 m3

**2.9.10 Rohrleitung sichern**
Rohrleitung sichern

Rohrleitungen aller Art und Aussendurchmesser, nach
statischen und konstruktiven Erfordernissen durch
Halte-, Stütz-, Auflager- und/oder
Aufhängekonstruktionen sichern. Tiefe der Leitungsachse
bis ca. 1,00 m unter Gelände.

Rohrleitung in Betrieb befindliche Gas- oder
Wasserleitung.
Menge: 50,000 m

**2.9.11 Kabelschutzrohre in Gräben sichern**
Kabelschutzrohre in Gräben sichern

Kabelschutzrohre aller Art in Gräben nach statischen
und konstruktiven Erfordernissen durch Halte-, Stütz-,
Auflager- und/oder Aufhängekonstruktionen sichern.
Tiefe der Leitungsachse bis ca. 1,00 m unter Gelände.
Kabel in Betrieb.
Menge: 10,000 m

**2.9.12 AZK abbrechen und entsorgen**
AZK abbrechen und entsorgen

LSA-Kabelschacht bis OK Erdplanum abbrechen und
entsorgen.

Die freigelegten Leitungen/Kabel mit Sand abdecken.
Kabel/Leitungen außer Betrieb. Schacht bis ca. 1 cbm.

Bereich: Gehweg / Pflasterfläche

Das Aufbruchgut geht in das Eigentum des AN über und
ist gemäß Kreislaufwirtschaftsgesetz KrWG einer
Wiederverwertung zuzuführen.
Menge: 3,000 St

**2.9.13 Signalmasten demontieren, laden, abfahren, entsorgen**
Signalmasten demontieren, laden, abfahren, entsorgen

Geraden Signalmaste demontieren, laden, abfahren und
entsorgen. Fundament abbrechen.

Die Erdarbeiten (verfüllen und verdichten der Baugrube)
sind in diese Position einzurechnen und werden nicht
gesondert vergütet.

Die Leuchtfelder sind in Absprache mit dem
Ansprechpartner der Stadt Mülheim zum städtischen
Bauhof zu befördern.

Kontakte werden durch den Betreiber gebrochen.
Ansprechpartner bei der Stadt Mülheim ist Herr Kosch -
0208-455-6633.

Das Aufbruchgut geht in das Eigentum des AN über und
ist gemäß Kreislaufwirtschaftsgesetz KrWG einer
Wiederverwertung zuzuführen.
Menge: 4,000 St

**2.9.14 Peitschenmasten demontieren, laden, abfahren, entsorgen**
Peitschenmasten demontieren, laden, abfahren, entsorgen

Peitschenmaste demontieren, laden, abfahren und
entsorgen. Fundament abbrechen.

Die Erdarbeiten (verfüllen und verdichten der Baugrube)
sind in diese Position einzurechnen und werden nicht
gesondert vergütet.

Die Leuchtfelder sind in Absprache mit dem
Ansprechpartner der Stadt Mülheim zum städtischen
Bauhof zu befördern.

Kontakte werden durch den Betreiber gebrochen.
Ansprechpartner bei der Stadt Mülheim ist Herr Kosch -
0208-455-6633.

Das Aufbruchgut geht in das Eigentum des AN über und
ist gemäß Kreislaufwirtschaftsgesetz KrWG einer
Wiederverwertung zuzuführen.
Menge: 3,000 St

**2.9.15 Signalmast einbauen, SM 3,5 m**
Signalmast einbauen, SM 3,5 m

Signalmast, SM 3,5 m, einbauen. Hierzu Fundament aus
Beton C20/25 herstellen. Einschließlich erforderlicher
Fundamentschalungen.

Fundamentabmessungen: 100/100/100 cm.

Erforderlichen Verbau einbringen, vorhalten und
ausbauen. Einbringen und Nachbehandeln des Betons. Zur
Aufnahme des Mastschaftes ist eine senkrechte
Aussparung mit Senkenzwischenteilen aus Beton, ca. 40
cm tief, vorzusehen. Die Senkenzwischenteile können
verbleiben.

Mast wird AG-seitig gestellt. Mast laden,
transportieren und einbauen. Den Hohlraum zwischen Mast
und Fundament mit Sand verfüllen und mit einem ca.
10-cm-dicken Betonkragen verschließen. Der Einbau eines
Leerrohres M63 zur Kabeleinführung und eventuelle
Beiputzarbeiten sind einzurechnen.

Weiterhin ist der Aushub und die Wiederverfüllung
einzukalkulieren. Nicht benötigte Stoffe einer
Wiederverwertung zuführen.
Menge: 7,000 St

**2.9.16 Peitschenmast einbauen, PM 5 - 7,5 m**
Peitschenmast einbauen, PM 4 - 5 m

wie vorab in Position 2.9.10 beschrieben, jedoch
Peitschenmast (LSA), Ausleger bis 4 m bis 5 m, W2,
einbauen.

Fundamentabmessungen: 150/150/150 cm.
Menge: 3,000 St

**2.9.17 Peitschenmast einbauen, PM 5 - 7,5 m**
Peitschenmast einbauen, PM 5 - 7 m

wie vorab in Position 2.9.10 beschrieben, jedoch
Peitschenmast (LSA), Ausleger bis 4 m bis 5 m, W2,
einbauen.

Fundament in Stahlbeton mit Bewehrungskorb, Peitsche
wird aufgeschraubt.

Fundamentabmessungen: 190/190/130 cm.
Menge: 1,000 St

**2.9.18 Kabelabzweigkasten 65/40/105**
Kabelabzweigkasten 65/40/105

Kabelschacht 65/40/105 aus Betonfertigteilen mit allen
Nebenarbeiten liefern und flucht- und höhengerecht
einbauen. Einbau auf einer Sauberkeitsschicht aus Beton
C20/25. Die Fugen zwischen den Bauteilen sind mit
Zementmörtel nach DIN 1045 auszubilden.

Schacht min. der Brückenklasse 12 Schachtabdeckung nach
DIN EN 124 Klasse B 125 mit Entlüftung, Gussoberfläche,
rutschhemmend geriffelt.

Inklusive der einseitigen Verschlussplatte sowie
dreiseitigen Kabeleinführungsplatten.
Menge: 11,000 St

**2.9.19 Kabelabzweigkasten 65/40/105**
Kabelabzweigkasten 80/80/120

Kabelschacht 80/80/120 aus Betonfertigteilen mit allen
Nebenarbeiten liefern und flucht- und höhengerecht
einbauen. Einbau auf einer Sauberkeitsschicht aus Beton
C20/25. Die Fugen zwischen den Bauteilen sind mit
Zementmörtel nach DIN 1045 auszubilden.

Schacht min. der Brückenklasse 12 Schachtabdeckung nach
DIN EN 124 Klasse B 125 mit Entlüftung, Gussoberfläche,
rutschhemmend geriffelt.

Inklusive der einseitigen Verschlussplatte sowie
dreiseitigen Kabeleinführungsplatten.
Menge: 2,000 St

**2.9.20 Kabelschutzrohre DN 75 mm, 1-er Rohrpaket**
Kabelschutzrohre DN 75 mm, 1-er Rohrpaket

Kabelschutzrohr einschließlich fester Rohrverbindungen
liefern und einbauen. Rohröffnungen dicht verschließen.

Material = PVC hart-Rohr 110 x 3,2 DIN 8062.
Paß- und Formstücke sind einzurechnen.
Sandummantelung von min. 10 cm in unterer und oberer
Lage.

Verlegeart: 1 - zügig
Bereich: Fahrbahn / Pflasterflächen / Grünflächen
Hinweis : Die Rohre sind dem Bauvortschritt
entsprechend digital Einzumessen ( Siehe
Vorbemerkungen)
Menge: 14,000 m

**2.9.21 Kabelschutzrohre DN 110, 2-er Rohrpaket**
Kabelschutzrohre DN 110, 2-er Rohrpaket

Kabelschutzrohr einschließlich fester Rohrverbindungen
liefern und einbauen. Rohröffnungen dicht verschließen.

Material = PVC hart-Rohr 110 x 3,2 DIN 8062.
Paß- und Formstücke sind einzurechnen.
Sandummantelung von min. 10 cm in unterer und oberer
Lage.

Verlegeart: 2 - zügig
Bereich: Fahrbahn / Pflasterflächen / Grünflächen
Hinweis : Die Rohre sind dem Baufortschritt
entsprechend Einzumessen ( siehe Vorbemerkungen)
Menge: 5,000 m

**2.9.22 Kabelschutzrohre DN 110, 4-er Rohrpaket**
Kabelschutzrohre DN 110, 4-er Rohrpaket

Kabelschutzrohr einschließlich fester Rohrverbindungen
liefern und einbauen. Rohröffnungen dicht verschließen.

Material = PVC hart-Rohr 110 x 3,2 DIN 8062.
Paß- und Formstücke sind einzurechnen.
Sandummantelung von min. 10 cm in unterer und oberer
Lage.

Verlegeart: 4 - zügig
Bereich: Fahrbahn / Pflasterflächen / Grünflächen
Hinweis : Die Rohre sind dem Baufortschritt
entsprechend Digital Einzumessen ( siehe
Vorbemerkungen,)
Menge: 127,000 m

**2.9.23 KSR, DN 75, anschliessen**
KSR, DN 75, anschliessen

Kabelschutzrohr DN 75, an Kabelschacht oder vorhanden
Leitung anschließen und Öffnung abdichten. Abgerechnet
wird
die Anzahl der Anschlüsse.
Menge: 12,000 St

**2.9.24 KSR, DN 110, anschliessen**
KSR, DN 110, anschliessen

Kabelschutzrohr DN 110, an Kabelschacht oder vorhanden
Leitung anschließen und Öffnung abdichten. Abgerechnet
wird
die Anzahl der Anschlüsse.
Menge: 72,000 St

**2.9.25 Leerrohrkalibrierung**
Leerrohrkalibrierung

Kalibrierung der Leerrohre (einschließlich zugehöriger
Dokumentation) nach fertig gestellter Verlegung,
Verfüllung der Kabeltrasse/Herstellung der Oberfläche.
Die Kalibrierungsdokumentation ist dem AG nach
Abschluss der Arbeiten unaufgefordert in dreifacher
Ausfertigung vorzulegen. Einschließlich Gestellung
aller Gerätschaften und Ausführung aller
Nebenleistungen.

Gilt für 1er, 2er, 3er und 4er Rohrpaket.
Menge: 1,000 psch

**2.9.26 Kabeltrassenband verlegen**
Kabeltrassenband verlegen

Kabeltrassenband, nach Angaben des AG beschriftet, aus
verrottungsbeständigem Material einbauen. Das
Trassenband
ist oberhalb der Leitungszone des Kabelgrabens zu
verlegen.

Abgerechnet wird nach der Länge des Kabelgrabens.
Menge: 146,000 m

**2.9.27 Kabelzugdraht einlegen**
Kabelzugdraht einlegen

Kabelzugdraht in ein Kabelschutzrohr DN 110 einlegen.
Unverrottbaren Kabelzugdraht liefern, abhängen, in das
Kabelschutzrohr einlegen und im Kabelschacht an den
Verschlussteller durch eine Bohrung und Verknotung
fixieren.
Menge: 532,000 m

#### 2.10 Markierungsarbeiten

**2.10.1 12 cm Schmalstrich ohne Unterbrechung**
12 cm Schmalstrich ohne Unterbrechung

Herstellung einer Dauermarkierung aus thermoplastischen
Stoffen.
12 cm Schmalstrich ohne Unterbrechung VZ 295.

Verkehrsklasse:  P6
Stärke:  3 mm
Aufbringung:  Aufgelegt
Farbe:  Weiß, reflektierend
Menge: 32,000 m

**2.10.2 12 cm Schmalstrich mit Unterbrechung**
12 cm Schmalstrich mit Unterbrechung

Herstellung einer Dauermarkierung aus thermoplastischen
Stoffen.
12 cm Schmalstrich mit Unterbrechung VZ 340. Lücke wird
nicht mitgemessen.

Verkehrsklasse:  P6
Stärke:  3 mm
Aufbringung:  Aufgelegt
Farbe:  Weiß, reflektierend
Menge: 188,000 m

**2.10.3 12 cm Schmalstrich für Fußgängerfurten**
12 cm Schmalstrich für Fußgängerfurten

Herstellung einer Dauermarkierung aus thermoplastischen
Stoffen.
12 cm Schmalstrich für Fußgängerfurten. Lücke wird
mitgemessen.

Verkehrsklasse:  P6
Stärke:  3 mm
Aufbringung:  Aufgelegt
Farbe:  Weiß, reflektierend
Menge: 82,000 m

**2.10.4 25 cm Breitstrich ohne Unterbrechung**
25 cm Breitstrich ohne Unterbrechung

Herstellung einer Dauermarkierung aus thermoplastischen
Stoffen.
25 cm Breitstrich ohne Unterbrechung.

Verkehrsklasse:  P6
Stärke:  3 mm
Aufbringung:  Aufgelegt
Farbe:  Weiß, reflektierend
Menge: 450,000 m

**2.10.5 25 cm Breitstrich mit Unterbrechung**
25 cm Breitstrich mit Unterbrechung

Herstellung einer Dauermarkierung aus thermoplastischen
Stoffen.
25 cm Breitstrich mit Unterbrechung. Lücke wird nicht
mitgemessen.

Verkehrsklasse:  P6
Stärke:  3 mm
Aufbringung:  Aufgelegt
Farbe:  Weiß, reflektierend
Menge: 317,000 m

**2.10.6 25 cm Breitstrich für Sperrflächen**
25 cm Breitstrich für Sperrflächen

Herstellung einer Dauermarkierung aus thermoplastischen
Stoffen.
25 cm Breitstrich für Sperrflächen VZ 298.

Verkehrsklasse:  P6
Stärke:  3 mm
Aufbringung:  Aufgelegt
Farbe:  Weiß, reflektierend
Menge: 40,000 m

**2.10.7 50 cm Breitstrich für Übergänge und Haltelinien**
50 cm Breitstrich für Übergänge und Haltelinien

Herstellung einer Dauermarkierung aus thermoplastischen
Stoffen.
50 cm Breitstrich für Übergänge und Haltelinien VZ 294.

Verkehrsklasse:  P6
Stärke:  3 mm
Aufbringung:  Aufgelegt
Farbe:  Weiß, reflektierend
Menge: 30,000 m

**2.10.8 5 m Pfeilzeichen geradeaus**
5 m Pfeilzeichen geradeaus

Herstellung einer Dauermarkierung aus thermoplastischen
Stoffen.
5 m Pfeilzeichen geradeaus VZ 297.

Verkehrsklasse:  P6
Stärke:  3 mm
Aufbringung:  Aufgelegt
Farbe:  Weiß, reflektierend
Menge: 8,000 St

**2.10.9 5 m Pfeilzeichen Abbieger**
5 m Pfeilzeichen Abbieger

Herstellung einer Dauermarkierung aus thermoplastischen
Stoffen.
5 m Pfeilzeichen Abbieger VZ 297.

Verkehrsklasse:  P6
Stärke:  3 mm
Aufbringung:  Aufgelegt
Farbe:  Weiß, reflektierend
Menge: 27,000 St

**2.10.10 5 m Pfeilzeichen geradeaus und Abbieger**
5 m Pfeilzeichen geradeaus und Abbieger

Herstellung einer Dauermarkierung aus thermoplastischen
Stoffen.
5 m Pfeilzeichen geradeaus und Abbieger VZ 297.

Verkehrsklasse:  P6
Stärke:  3 mm
Aufbringung:  Aufgelegt
Farbe:  Weiß, reflektierend
Menge: 1,000 St

**2.10.11 Thermo Buchstaben, 4,0 m lang**
Thermo Buchstaben, 4,0 m lang

Herstellung einer Dauermarkierung aus thermoplastischen
Stoffen.
Thermo Buchstaben, 4,0 m lang.

Verkehrsklasse:  P6
Stärke:  3 mm
Aufbringung:  Aufgelegt
Farbe:  Weiß, reflektierend
Menge: 6,000 St

**2.10.12 Demarkierung von Thermoplastik**
Demarkierung von Thermoplastik

Demarkierung von Thermoplastikmarkierungen durch eine
Fräse. Die Fräse muss im Millimeterbereich eingestellt
werden können, um tiefere Fahrbahnschichtverluste zu
minimieren.
Inklusive Übernahme des Fräsgutes in das Eigentum des
AN und Zuführung zu einer Wiederverwertung.

Fräsung auf Asphaltschichten.
Kleinfräse, um minimale Fräsbreiten von 12/25/50 cm
Breite ausführen zu können.
Menge: 52,000 m2

**2.10.13 12 cm Schmalstrich für Grenzmarkierungen**
12 cm Schmalstrich für Grenzmarkierungen

Herstellung einer Dauermarkierung aus thermoplastischen
Stoffen.
12 cm Schmalstrich für Grenzmarkierungen VZ 299.

Verkehrsklasse:  P6
Stärke:  3 mm
Aufbringung:  Aufgelegt
Farbe:  Weiß, reflektierend
Menge: 16,000 m

**2.10.14 Vormarkierung herstellen**
Vormarkierung herstellen

Vormarkierung für Längsmarkierung auf Asphalt
herstellen.
Abgerechnet wird nach durchgehender Länge der
Vormarkierung.
Vormarkierung nach Angabe des AG.

Durchgehende Linie für spätere Fahrbahndauermarkierung
(Begrenzungslinie, Leitlinie, Halte- und Warnlinie,
Fußgängerfurtlinie, Radmarkierungslinie,
Sperrflächenmarkierung einschl. Schräglinien).

Markierungsstoffart:  Lösemittelarme Farbe,
Farbton:  Silber,
Schichtdicke:  0,3 mm,
Menge: 987,000 m

**2.10.15 Thermo VZ 245, 1.000 mm**
Thermo VZ 245, 1.000 mm

Herstellung einer Dauermarkierung aus thermoplastischen
Stoffen.
Thermo Verkehrszeichen VZ 245

Verkehrsklasse:  P6
Stärke:  3 mm
Aufbringung:  Aufgelegt
Menge: 1,000 St

#### 2.11 Beschilderung

**2.11.1 Absperrpfosten und Verkehrsschilder demontieren und entsorgen**
Absperrpfosten und Verkehrsschilder demontieren und
entsorgen

Verkehrsschilder, Absperrpfosten, Umlaufsperren oder
Schranken inkl. Fundament demontieren und entsorgen.
Abrechnung pro einbetoniertem Rohr.

Das Aufbruchgut geht in das Eigentum des AN über und
ist gemäß Kreislaufwirtschaftsgesetz einer
Wiederverwertung zuzuführen.
Menge: 10,000 St

**2.11.2 Absperrpfosten des AG aufstellen; Pflasterfläche**
Absperrpfosten liefern u aufstellen; Pflasterfläche

Bodenhülse für Rohrpfosten mit D=60 mm sowie
Absperrpfosten  liefern und in ein Betonfundament aus C
20/25 mit D=30 cm und h= 60 cm in einer Pflasterfläche
einbauen.
Menge: 3,000 St

**2.11.3 Fundament und Rohrpfosten, L = bis 1,40 m**
Fundament und Rohrpfosten, L = bis 1.40 m

Rohrpfosten und zugehörige Bodenhülse mit Anker liefern
und einbauen.

Pfosten aus Stahl, feuerverzinkt, d = 60 mm, Wanddicke
2,0 mm, Länge bis 1,40 m. Kopf mit Abdeckkappe aus
Aluminium wasserdicht verschlossen.

Fundament aus Beton C20/25 herstellen.
Fundamentabmessungen: 30 cm, Höhe 75 cm. Oberkante
Fundament: mind. 12 cm unter neuer GOK. Bodenhülse in
Fundament einbauen. Einschl. Erdarbeiten.

Bereich: Asphalt- / Pflasterfläche
Menge: 2,000 St

**2.11.4 Fundament und Rohrpfosten, L = bis 3,50 m**
Fundament und Rohrpfosten, L = bis 3,50 m

wie in Pos. 16.7 beschrieben jedoch:

Länge bis 3,50 m. d= 60 mm
Menge: 6,000 St

**2.11.5 VZ 205 liefern und montieren**
VZ 205 liefern und montieren

Verkehrsschilder  liefern und montieren.

VZ 205

Reflektionsklasse: Folientyp 3
Größe: Schildergröße 2
Material: Aluminum
Stärke: 2 mm
Menge: 3,000 St

**2.11.6 VZ 306 liefern und montieren**
VZ 306 liefern und montieren

Verkehrsschilder  liefern und montieren.

VZ 306

Reflektionsklasse: Folientyp 3
Größe: Schildergröße 2
Material: Aluminum
Stärke: 2 mm
Menge: 2,000 St

**2.11.7 VZ 220-20 liefern und montieren**
VZ 220-20 liefern und montieren

Verkehrsschilder  liefern und montieren.

VZ 2020-20

Reflektionsklasse: Folientyp 3
Größe: Schildergröße 2
Material: Aluminum
Stärke: 2 mm
Menge: 2,000 St

**2.11.8 VZ 605-20 liefern und montieren**
VZ 605-20 liefern und montieren

Verkehrsschilder  liefern und montieren.

VZ 605-20

Reflektionsklasse: Folientyp 3
Größe: Schildergröße 2
Material: Aluminum
Stärke: 2 mm
Menge: 1,000 St

**2.11.9 VZ 241 liefern und montieren**
VZ 241 liefern und montieren

Verkehrsschilder  liefern und montieren.

VZ 241

Reflektionsklasse: Folientyp 3
Größe: Schildergröße 2
Material: Aluminum
Stärke: 2 mm
Menge: 1,000 St

**2.11.10 VZ 240 liefern und montieren**
VZ 240 liefern und montieren

Verkehrsschilder  liefern und montieren.

VZ 240

Reflektionsklasse: Folientyp 3
Größe: Schildergröße 2
Material: Aluminum
Stärke: 2 mm
Menge: 1,000 St

**2.11.11 VZ 274 liefern und montieren**
VZ 274 liefern und montieren

Verkehrsschilder  liefern und montieren.

VZ 274

Reflektionsklasse: Folientyp 3
Größe: Schildergröße 2
Material: Aluminum
Stärke: 2 mm
Menge: 1,000 St

**2.11.12 Straßennamensschild Straßburger Allee liefern und montieren**
Straßennamensschild Straßburger Allee liefern und
montieren

Straßennamensschild "Straßburger Allee" nach Mülheimer
Standard liefern und montieren.

Material: Alu-Hohlkastenprofil
Menge: 1,000 St

**2.11.13 Straßennamensschild Kölner Straße liefern und montieren**
Straßennamensschild Kölner Straße liefern und montieren

Straßennamensschild "Kölner Straße" nach Mülheimer
Standard liefern und montieren.

Material: Alu-Hohlkastenprofil
Menge: 1,000 St

#### 2.12 Stundenlohnarbeiten

**2.12.1 Verrechnungssatz Arbeitskraft (Baufacharbeiter)**
Verrechnungssatz Arbeitskraft (Baufacharbeiter)

Stundenlohnarbeiten durch Arbeitskräfte auf Anordnung
des AG ausführen. Angeboten wird für die jeweilige
Arbeitskraft ein Verrechnungssatz, der sämtliche
Aufwendungen enthält, insbesondere den tatsächlichen
Lohn mit den Zuschlägen für Gemeinkosten,
Sozialkassenbeiträge, vermögenswirksame Leistungen u.
dergleichen, sowie Lohn- o. Gehaltsnebenkosten.
Zuschläge für Nacht-, Sonntags- u. Feiertagsarbeit
sowie Überstunden sind jedoch nicht einzurechnen. Der
Verrechnungssatz gilt unabhängig von der Anzahl der
abgerechneten Stunden.
Menge: 5,000 h

**2.12.2 Gestellung LKW**
Gestellung LKW

Gestellung (Betriebsstunden) eines Lkw mit Bedienung
und Betriebsstoffen.

Art = mit Kippeinrichtung
Nutzlast = bis einschl. 10 t
Menge: 5,000 h

**2.12.3 Gestellung Kompressor**
Gestellung Kompressor

Gestellung (Betriebsstunden) eines Kompressors mit
Bedienung und Betriebsstoffen. Einschließlich eines
Hammer (mit Bedienung, Schlauch u. Werkzeug)
Menge: 5,000 h

**2.12.4 Gestellung Bagger**
Gestellung Bagger

Gestellung (Betriebsstunden) eines Ladegerätes mit
Bedienung und Betriebsstoffen.

Löffelinhalt = mindestens 1,00 m3
Menge: 5,000 h

**2.12.5 Gestellung Radlader**
Gestellung Radlader

Gestellung (Betriebsstunden) eines Ladegerätes mit
Bedienung und Betriebsstoffen.

Art = Luftbereift
Leistung = ca. 40 KW
Menge: 5,000 h
